# Unité intérieure d'air conditionné, de sol, pour système VRF

- Propriété du fichier: CYPE INGENIEROS, S.A.
- Format: FIEBDC-3/2002
- Devise: EUR
- Coûts indirects: 3.00 %
- Frais généraux: 13.00 %
- Bénéfice: 6.00 %
- TVA: 20.00 %

## T Équipements techniques

### TV Climatisation et ventilation

#### TVI Système Mitsubishi Heavy Industries à débit de réfrigérant variable

**TVI090** U Unité intérieure d'air conditionné, de sol, pour système VRF.
Unité intérieure d'air conditionné, de sol, avec carrosserie, système air-air multisplit avec débit variable de réfrigérant, pour gaz R-410A, alimentation monophasée (230V/50Hz), modèle FDFW28KXE6 "MITSUBISHI HEAVY INDUSTRIES", puissance frigorifique totale nominale 2,8 kW (température de bulbe humide de l'air intérieur 19°C, température de bulbe sec de l'air extérieur 35°C), puissance calorifique nominale 3,2 kW (température de bulbe sec de l'air intérieur 20°C, température de bulbe humide de l'air extérieur 6°C), consommation électrique nominale en refroidissement 20 W, consommation électrique nominale en chauffage 20 W, niveau sonore (vitesse basse) 30 dBA, débit d'air 540 m³/h, de 600x860x238 mm, 19 kg, avec détendeur électronique, système d'inclinaison de six positions des ailettes, filtre, kit de montage et tuyau de drainage, contrôle par câble avec écran tactile LCD, modèle Eco Touch RC-EX3A.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42mhi460a | U | Unité intérieure d'air conditionné, de sol, avec carrosserie, système air-air multisplit avec débit variable de réfrigérant, pour gaz R-410A, alimentation monophasée (230V/50Hz), modèle FDFW28KXE6 "MITSUBISHI HEAVY INDUSTRIES", puissance frigorifique totale nominale 2,8 kW (température de bulbe humide de l'air intérieur 19°C, température de bulbe sec de l'air extérieur 35°C), puissance calorifique nominale 3,2 kW (température de bulbe sec de l'air intérieur 20°C, température de bulbe humide de l'air extérieur 6°C), consommation électrique nominale en refroidissement 20 W, consommation électrique nominale en chauffage 20 W, niveau sonore (vitesse basse) 30 dBA, débit d'air 540 m³/h, de 600x860x238 mm, 19 kg, avec détendeur électronique, système d'inclinaison de six positions des ailettes, filtre, kit de montage et tuyau de drainage. (matériau) | 1.000 | 1885.00 | 1885.00 |
| mt42mhi520a | U | Contrôle par câble avec écran tactile LCD, modèle Eco Touch RC-EX3A "MITSUBISHI HEAVY INDUSTRIES". (matériau) | 1.000 | 200.00 | 200.00 |
| mt42mhi900 | m | Câble bus blindé à 2 fils, de 0,5 mm² de section par fil (matériau) | 3.000 | 0.80 | 2.40 |
| mt35aia090aa | m | Tube rigide en PVC, branchable, courbable à chaud, de couleur noire, de 16 mm de diamètre nominal, pour climatisation fixe en surface. Résistance à la compression 1250 N, résistance à l'impact 2 joules, température de travail -5°C jusqu'à 60°C, avec degré de protection IP547 selon NF EN 60529, propriétés électriques: isolant, non propagateur de la flamme. Selon NF EN 61386-1 et NF EN 61386-22. Comprend les colliers, les éléments de fixation et les accessoires (courbes, manchons, tés, coudes et courbes flexibles). (matériau) | 3.000 | 1.23 | 3.69 |
| mo005 | h | Compagnon professionnel III/CP2 installateur de climatisation. (main-d'œuvre) | 1.073 | 30.20 | 32.40 |
| mo104 | h | Ouvrier professionnel II/OP installateur de climatisation. (main-d'œuvre) | 1.073 | 25.99 | 27.89 |
| % | % | Frais de chantier des unités d'ouvrage | 2 % | 2151.38 | 43.03 |
|  |  | Coûts directs |  |  | 2194.41 |
