# Unité intérieure pour production d'eau chaude, avec récupération de chaleur, pour système VRV

- Propriété du fichier: CYPE INGENIEROS, S.A.
- Format: FIEBDC-3/2002
- Devise: EUR
- Coûts indirects: 3.00 %
- Frais généraux: 13.00 %
- Bénéfice: 6.00 %
- TVA: 20.00 %

## T Équipements techniques

### TV Climatisation et ventilation

#### TVK Système Daikin à débit de réfrigérant variable

**TVK130** U Unité intérieure pour production d'eau chaude, avec récupération de chaleur, pour système VRV.
Unité intérieure, pour production d'eau chaude, pour système VRV-IV (Volume de Réfrigérant Variable), pompe à chaleur avec récupération de chaleur, modèle HXHD200A8 "DAIKIN", pour gaz R-410A, alimentation monophasée (230V/50Hz), puissance calorifique nominale 14 kW, régulation de la température de sortie d'eau jusqu'à 80°C, de 705x600x695 mm, poids 147 kg, avec détendeur électronique, bloc de terminaux F1-F2 pour câble de 2 rangées de transmission et contrôle (bus D-III Net) à unité extérieur, avec interface de communication par protocole Modbus, modèle RTD-W.
Critère d'évaluation économique: Le prix ne comprend ni la canalisation ni le câblage électrique d'alimentation.
Inclut: Implantation. Mise en place et fixation. Connexion aux lignes frigorifiques. Connexion au réseau de conduite d'eau. Connexion au réseau électrique. Mise en marche.
Critère pour le métré: Nombre d'unités prévues, selon documentation graphique du Projet.
Critère pour le mémoire: On mesurera le nombre d'unités réellement exécutées selon les spécifications du Projet.

| Code | U | Désignation | Quantité | Prix | Montant |
|---|---|---|---|---|---|
| mt42dai306b | U | Unité intérieure, pour production d'eau chaude, pour système VRV-IV (Volume de Réfrigérant Variable), pompe à chaleur avec récupération de chaleur, modèle HXHD200A8 "DAIKIN", pour gaz R-410A, alimentation monophasée (230V/50Hz), puissance calorifique nominale 14 kW, régulation de la température de sortie d'eau jusqu'à 80°C, de 705x600x695 mm, poids 147 kg, avec détendeur électronique, bloc de terminaux F1-F2 pour câble de 2 rangées de transmission et contrôle (bus D-III Net) à unité extérieur. (matériau) | 1.000 | 5364.00 | 5364.00 |
| mt42dai470a | U | Interface de communication par protocole Modbus, modèle RTD-W "DAIKIN", avec annulation du contrôle depuis une commande à distance, contrôle des groupes, économie d'énergie avec une connexion à des détecteurs de présence et à des entrées de signaux externes comme les interrupteurs à carte, avec bus de communication RS-485, de 100x100x22 mm. (matériau) | 1.000 | 405.00 | 405.00 |
| mo005 | h | Compagnon professionnel III/CP2 installateur de climatisation. (main-d'œuvre) | 1.073 | 26.20 | 28.11 |
| mo104 | h | Ouvrier professionnel II/OP installateur de climatisation. (main-d'œuvre) | 1.073 | 22.50 | 24.14 |
| % | % | Frais de chantier des unités d'ouvrage | 2 % | 5821.25 | 116.43 |
|  |  | Coûts directs |  |  | 5937.68 |
