# Unité extérieure pompe à chaleur réversible

- Propriété du fichier: CYPE INGENIEROS, S.A.
- Format: FIEBDC-3/2002
- Devise: EUR
- Coûts indirects: 3.00 %
- Frais généraux: 13.00 %
- Bénéfice: 6.00 %
- TVA: 20.00 %

## T Équipements techniques

### TV Climatisation et ventilation

#### TVP PAC et roof-top

**TVP150** U Unité extérieure pompe à chaleur réversible, avec récupération de chaleur, système air-eau multisplit, pour gaz R-410A, avec alimentation triphasée (400V/50Hz), puissance calorifique 39,2 kW, avec température de bulbe sec de l'air extérieur 7°C et température de sortie de l'eau de l'unité intérieure 45°C, puissance calorifique 39,2 kW, puissance frigorifique 35 kW, avec température de bulbe sec de l'air extérieur 35°C et température de sortie de l'eau de l'unité intérieure 7°C, dimensions 1680x1300x765 mm, poids 339 kg. Totalement montée, connectée et mise en marche par l'entreprise installatrice pour le contrôle de son bon fonctionnement.
Unité extérieure pompe à chaleur réversible, avec récupération de chaleur, système air-eau multisplit, pour gaz R-410A, avec alimentation triphasée (400V/50Hz), puissance calorifique 39,2 kW, avec température de bulbe sec de l'air extérieur 7°C et température de sortie de l'eau de l'unité intérieure 45°C, puissance calorifique 39,2 kW, puissance frigorifique 35 kW, avec température de bulbe sec de l'air extérieur 35°C et température de sortie de l'eau de l'unité intérieure 7°C, dimensions 1680x1300x765 mm, poids 339 kg. Totalement montée, connectée et mise en marche par l'entreprise installatrice pour le contrôle de son bon fonctionnement.
Inclut: Implantation de l'unité. Mise en place et fixation de l'unité et de ses accessoires. Connecté aux réseaux de conduction d'eau, électrique et de récupération des condensats. Mise en marche.
Critère de métré de projet: Nombre d'unités prévues, selon documentation graphique du Projet.
Critère de mesure de l'ouvrage: On mesurera le nombre d'unités réellement exécutées selon les spécifications du Projet.
Critère d'évaluation économique: Le prix ne comprend pas les éléments antivibratoires de sol.

| Code | U | Désignation | Quantité | Prix | Montant |
|---|---|---|---|---|---|
| mt42dai354d | U | Unité extérieure pompe à chaleur réversible, avec récupération de chaleur, système air-eau multisplit, pour gaz R-410A, avec alimentation triphasée (400V/50Hz), puissance calorifique 39,2 kW, avec température de bulbe sec de l'air extérieur 7°C et température de sortie de l'eau de l'unité intérieure 45°C, puissance calorifique 39,2 kW, puissance frigorifique 35 kW, avec température de bulbe sec de l'air extérieur 35°C et température de sortie de l'eau de l'unité intérieure 7°C, dimensions 1680x1300x765 mm, poids 339 kg. (matériau) | 1.000 | 16844.10 | 16844.10 |
| mo005 | h | Compagnon professionnel III/CP2 installateur de climatisation. (main-d'œuvre) | 2.691 | 26.36 | 70.93 |
| mo104 | h | Ouvrier professionnel II/OP installateur de climatisation. (main-d'œuvre) | 2.691 | 23.22 | 62.49 |
| % | % | Coûts directs complémentaires | 2 % | 16977.52 | 339.55 |
|  |  | Coûts directs |  |  | 17317.07 |
