# Travaux auxiliaires pour la réalisation des installations dans les constructions à sec

- Propriété du fichier: CYPE INGENIEROS, S.A.
- Format: FIEBDC-3/2002
- Devise: EUR
- Coûts indirects: 3.00 %
- Frais généraux: 13.00 %
- Bénéfice: 6.00 %
- TVA: 20.00 %

## T Équipements techniques

### TX Travaux généraux du maçon et du menuisier

#### TXP Pose

**TXP040** m² Travaux auxiliaires pour la réalisation des installations dans les constructions à sec.
Répercussion par m² de surface construite d'ouvrage, de tout type de travail auxiliaire, nécessaire pour la réalisation correcte dans les constructions à sec de l'infrastructure commune des télécommunications (ICT) constituée de: arrivée, canalisations et registre de lien, enceintes, canalisations et registres principaux et secondaires, registres de fin de réseau, canalisation intérieure d'utilisateur, registres de passage et registres de prise, avec un degré de complexité moyen, dans un bâtiment collectif, y compris les éléments communs. Comprend les matériels et les produits complémentaires pour bien réaliser les travaux.
Inclut: Passage des installations à travers les perforations des montants. Mise en place et fixation des boîtes pour éléments encastrés. Bouchage de trous et de vides de passage des installations.
Critère pour le métré: Surface construite, mesurée selon documentation graphique du Projet.
Critère pour le mémoire: On mesurera la surface réellement exécutée selon les spécifications du Projet.

| Code | U | Désignation | Quantité | Prix | Montant |
|---|---|---|---|---|---|
| mt17lbr020a | U | Cartouche de 280 ml de gel visco-élastique scellant, avec degré de protection IP68, sans dissolvants, intervalle de température de travail de -60 à 200°C et pointes de température à 250°C, à élasticité permanente et grande adhérence, pour le scellement des trous et des vides de construction pour le passage des installations. (matériau) | 0.010 | 64.80 | 0.65 |
| mo011 | h | Compagnon professionnel III/CP2 monteur. (main-d'œuvre) | 0.017 | 30.20 | 0.51 |
| mo080 | h | Ouvrier professionnel II/OP monteur. (main-d'œuvre) | 0.043 | 26.02 | 1.12 |
| % | % | Frais de chantier des unités d'ouvrage | 2 % | 2.28 | 0.05 |
|  |  | Coûts directs |  |  | 2.33 |
