# Regard de drainage préfabriqué, en polyéthylène haute densité

- Propriété du fichier: CYPE Ingenieros S.A.
- Format: FIEBDC-3/2016
- Logiciel: Générateur de prix de la construction. CYPE Ingenieros, S.A.
- Date: 12/12/2023
- Devise: EUR
- Coûts indirects: 3 %
- Frais généraux: 13 %
- Bénéfice: 6 %
- TVA: 20 %

## A VRD et aménagements extérieurs

### AA Assainissement

#### AAO Drainage

**AAO050** U Regard de drainage préfabriqué, en polyéthylène haute densité.
Regard de drainage préfabriqué en polyéthylène haute densité, de 1,5 m de hauteur et 1,00 m de diamètre extérieur, avec deux arrivées de 250 mm de diamètre, à fermeture avec cadre et couvercle en fonte classe D-400 selon NF EN 124, installé dans revêtement de rues, y compris celles piétonnes, ou zones de stationnement pour tout type de véhicules; sur dallage de 25 cm d'épaisseur en béton armé C35/45 (XC3(F) + XA2(F); D20; S2; Cl 0,2) légèrement armé avec un treillis soudé ST 35 100x300 mm en acier FE E 500. Comprend le matériau pour connexions et arrêts et le matériau élastomère por l'ajustement entre le couvercle et le cadre.
Critère d'évaluation économique: Le prix ne comprend l'excavation, les pompes de dénoyage ni le remblai périphérique postérieur avec matériau de drainage.
Inclut: Implantation. Mise en place du treillis soudé. Coulage et compactage du béton pour la réalisation du dallage. Montage. Connexion des collecteurs au regard. Mise en place d'un cadre, d'un tampon et d'accessoires. Contrôle de son bon fonctionnement.
Critère pour le métré: Nombre d'unités prévues, selon documentation graphique du Projet.
Critère pour le mémoire: On mesurera le nombre d'unités réellement exécutées selon les spécifications du Projet.

| Code | U | Désignation | Quantité | Prix | Montant |
|---|---|---|---|---|---|
| mt10haf030hOog | m³ | Béton C35/45 (XC3(F) + XA2(F); D20; S2; Cl 0,2), prêt à l'emploi, selon NF EN 206. (matériau) | 0.45 | 154.24 | 69.408 |
| mt07ame030dkc | m² | Treillis soudé ST 35 100x300 mm, avec fils de fer longitudinaux de 7 mm de diamètre et fils de fer transversaux de 7 mm de diamètre, acier Fe E 500, selon NF A35-080-2. (matériau) | 1.75 | 9.91 | 17.343 |
| mt46pdp010k | U | Regard de drainage préfabriqué en polyéthylène haute densité, de 1,5 m de hauteur totale, composé de base plane; corps de tube annelé à fentes transversales et à double paroi, série SN-4, rigidité annulaire nominale 4 kN/m² et 1000 mm de diamètre extérieur; cône de réduction; escalier formé d'échelons et deux arrivées de 250 mm de diamètre soudées au corps du puits. (matériau) | 1 | 973.03 | 973.030 |
| mt46tpr010q | U | Couvercle circulaire avec blocage via trois languettes et cadre en fonte ductile de 850 mm de diamètre extérieur et 100 mm de hauteur, passage libre de 600 mm, pour puits, classe D-400 selon NF EN 124. Couvercle revêtu d'une peinture bitumineuse et un cadre pourvu d'un joint d'insonorisation en polyéthylène et d'un dispositif antivol. (matériau) | 1 | 115 | 115.000 |
| mo020 | h | Compagnon professionnel III/CP2 construction. (main-d'œuvre) | 1.161 | 28.94 | 33.599 |
| mo113 | h | Ouvrier d'exécution I/OE1 construction. (main-d'œuvre) | 1.161 | 24.24 | 28.143 |
| % | % | Frais de chantier des unités d'ouvrage | 2 % | 1236.523 | 24.730 |
|  |  | Coûts directs |  |  | 1261.253 |

Déchets:
- pose: mt07ame030dkc; facteur de déchet 0.0075

## Ressources

**mt10haf030hOog** m³ Béton C35/45 (XC3(F) + XA2(F); D20; S2; Cl 0,2), prêt à l'emploi, selon NF EN 206
Données techniques: Coût énergétique 2208.000 MJ; Émission de CO2 253.000 kg; Code CED 17 01 01; Masse de l'élément 2300 kg; Volume 1.533333 m3

**mt07ame030dkc** m² Treillis soudé ST 35 100x300 mm
Données techniques: Coût énergétique 39.576 MJ; Émission de CO2 2.053 kg; Code CED 17 04 05; Masse de l'élément 4.026 kg; Volume 0.001917 m3

**mt46pdp010k** U Regard de drainage préfabriqué en polyéthylène haute densité
Données techniques: Coût énergétique 10579.534 MJ; Émission de CO2 375.265 kg
Déchets:
- emballage: re150101 Emballages en papier et en carton. (composant de déchet); quantité 0.086 kg; Code CED 15 01 01; Masse de l'élément 1 kg; Volume 0.001333 m3

**mt46tpr010q** U Couvercle circulaire avec blocage via trois languettes et cadre en fonte ductile de 850 mm de diamètre extérieur et 100
Données techniques: Coût énergétique 1381.150 MJ; Émission de CO2 86.132 kg
Déchets:
- emballage: re150101 Emballages en papier et en carton; quantité 0.074 kg
