# Fourniture et montage de balise circulaire avec diffusion de la lumière radialement symétrique

- Propriété du fichier: CYPE INGENIEROS, S.A.
- Format: FIEBDC-3/2002
- Devise: EUR
- Coûts indirects: 3.00 %
- Frais généraux: 13.00 %
- Bénéfice: 6.00 %
- TVA: 20.00 %

**AEJ010** U Fourniture et montage de balise circulaire avec diffusion de la lumière radialement symétrique, de 71 mm de diamètre et 1000 mm de hauteur, pour 1 lampe fluorescente compacte TC-S de 11 W, avec corps d'aluminium injecté, aluminium et acier inoxydable, verre opalin, douilles G 23, ballast, classe de protection I, degré de protection IP 44, isolation classe F, avec une plaque d'ancrage et des boutons. Comprend les lampes.
Fourniture et montage de balise circulaire avec diffusion de la lumière radialement symétrique, de 71 mm de diamètre et 1000 mm de hauteur, pour 1 lampe fluorescente compacte TC-S de 11 W, avec corps d'aluminium injecté, aluminium et acier inoxydable, verre opalin, douilles G 23, ballast, classe de protection I, degré de protection IP 44, isolation classe F, avec une plaque d'ancrage et des boutons. Comprend les lampes.
Inclut: Implantation. Montage, connexion et contrôle de son bon fonctionnement.
Critère de métré de projet: Nombre d'unités prévues, selon documentation graphique du Projet.
Critère de mesure de l'ouvrage: On mesurera le nombre d'unités réellement exécutées selon les spécifications du Projet.

| Code | U | Désignation | Quantité | Prix | Montant |
|---|---|---|---|---|---|
| mt34beg070dak | U | Balise circulaire avec diffusion de la lumière radialement symétrique, de 71 mm de diamètre et 1000 mm de hauteur, pour 1 lampe fluorescente compacte TC-S de 11 W, avec corps d'aluminium injecté, aluminium et acier inoxydable, verre opalin, douilles G 23, ballast, classe de protection I, degré de protection IP 44, isolation classe F, avec une plaque d'ancrage et des boutons. (matériau) | 1.000 | 275.14 | 275.14 |
| mt34tuf020c | U | Lampe fluorescente compacte TC-S de 11 W. (matériau) | 1.000 | 2.70 | 2.70 |
| mo041 | h | Compagnon professionnel III/CP2 VRD espaces publics. (main-d'œuvre) | 0.435 | 24.11 | 10.49 |
| mo087 | h | Ouvrier professionnel II/OP VRD espaces publics. (main-d'œuvre) | 0.435 | 21.40 | 9.31 |
| mo003 | h | Compagnon professionnel III/CP2 électricien. (main-d'œuvre) | 0.435 | 24.91 | 10.84 |
| mo102 | h | Ouvrier professionnel II/OP électricien. (main-d'œuvre) | 0.435 | 21.36 | 9.29 |
| % | % | Coûts directs complémentaires | 2 % | 317.77 | 6.36 |
|  |  | Coûts directs |  |  | 324.13 |
