# Élargissement d'un joint dans un revêtement de sol continu en béton, via la découpe avec un disque à diamant

- Propriété du fichier: CYPE Ingenieros S.A.
- Format: FIEBDC-3/2016
- Logiciel: Générateur de prix de la construction. CYPE Ingenieros, S.A.
- Date: 05/07/2024
- Devise: EUR
- Coûts indirects: 3 %
- Frais généraux: 13 %
- Bénéfice: 6 %
- TVA: 20 %

## A VRD et aménagements extérieurs

### AS Revêtement de sols extérieurs

#### ASE Revêtements continus

**ASE050** m Élargissement d'un joint dans un revêtement de sol continu en béton, via la découpe avec un disque à diamant.
Élargissement d'un joint dans un revêtement de sol continu en béton, de 10 mm de largeur et 20 mm de profondeur, via la découpe avec un disque à diamant.
Inclut: Implantation de l'élargissement du joint. Découpe du béton.
Critère pour le métré: Longueur mesurée selon documentation graphique du Projet.
Critère pour le mémoire: On mesurera, en projection horizontale, la surface réellement exécutée selon les spécifications du Projet.

| Code | U | Désignation | Quantité | Prix | Montant |
|---|---|---|---|---|---|
| mq06cor020 | h | Équipement pour découpage de joints dans les dallages en béton. (matériel) | 0.287 | 10.64 | 3.054 |
| mo087 | h | Ouvrier professionnel II/OP VRD espaces publics. (main-d'œuvre) | 0.284 | 26.02 | 7.390 |
| % | % | Frais de chantier des unités d'ouvrage | 2 % | 10.444 | 0.209 |
|  |  | Coûts directs |  |  | 10.653 |
