# Revêtement décoratif du terrain, praticable, avec grave calcaire stabilisée avec grille alvéolaire en polyéthylène haute densité stable aux rayons UV

- Propriété du fichier: CYPE INGENIEROS, S.A.
- Format: FIEBDC-3/2002
- Devise: EUR
- Coûts indirects: 3.00 %
- Frais généraux: 13.00 %
- Bénéfice: 6.00 %
- TVA: 20.00 %

**AVG040** m² Revêtement décoratif du terrain, praticable, avec grave calcaire stabilisée avec grille alvéolaire en polyéthylène haute densité stable aux rayons UV.
Revêtement décoratif du terrain, praticable, avec grave calcaire via la réalisation d'une couche drainante de graviers de 15 cm d'épaisseur et d'une couche de nivèlement de sable de 4 cm d'épaisseur, sur laquelle est disposée une grille alvéolaire en polyéthylène haute densité stable aux rayons UV, de 50x42x4,5 cm, couleur verte, pour la stabilisation du granulats. Remplissage des cellules avec grave calcaire. Comprend l'arasement préalable, l'extension, l'humidification, les joints de dilatation entre les grilles tous les 30 m² et le nettoyage.
Inclut: Transport et décharge du matériau au pied du talus. Extension du matériau de drainage en une couche de grosseur uniforme. Extension du matériau de nivellement en une couche de grosseur uniforme. Disposition des grilles alvéolaires. Remplissage des cellules avec des granulats.
Critère de métré de projet: Surface mesurée selon documentation graphique du Projet.
Critère de mesure de l'ouvrage: On mesurera la surface réellement exécutée selon les spécifications du Projet.

| Code | U | Désignation | Quantité | Prix | Montant |
|---|---|---|---|---|---|
| mt01ard030b | t | Grave filtrante sans classification. (matériau) | 0.330 | 9.50 | 3.14 |
| mt01ara010 | m³ | Sable de 0 à 5 mm de diamètre. (matériau) | 0.048 | 12.02 | 0.58 |
| mt18rad010a | m² | Grille alvéolaire en polyéthylène haute densité stable aux rayons UV, de 50x42x4,5 cm, couleur verte, pour réalisation de surfaces accessible avec pelouse ou graviers. (matériau) | 1.050 | 12.25 | 12.86 |
| mt01arp030 | m³ | Grave calcaire sélectionnée concassée, couleur, de 5 à 10 mm de diamètre. (matériau) | 0.060 | 25.20 | 1.51 |
| mq01pan070b | h | Mini pelle chargeuse sur pneus, de 52 kW/1 m³ kW. (matériel) | 0.058 | 32.86 | 1.91 |
| mo041 | h | Compagnon professionnel III/CP2 VRD espaces publics. (main-d'œuvre) | 0.095 | 24.67 | 2.34 |
| mo087 | h | Ouvrier professionnel II/OP VRD espaces publics. (main-d'œuvre) | 0.208 | 21.93 | 4.56 |
| mo040 | h | Compagnon professionnel III/CP2 jardinier. (main-d'œuvre) | 0.115 | 24.67 | 2.84 |
| mo115 | h | Ouvrier jardinier. (main-d'œuvre) | 0.231 | 20.57 | 4.75 |
| % | % | Coûts directs complémentaires | 2 % | 34.49 | 0.69 |
|  |  | Coûts directs |  |  | 35.18 |
