# Arrêt de corniche de marbre Crème Ivoire, jusqu'à 20 cm de largeur et 2 cm d'épaisseur

- Propriété du fichier: CYPE INGENIEROS, S.A.
- Format: FIEBDC-3/2002
- Devise: EUR
- Coûts indirects: 3.00 %
- Frais généraux: 13.00 %
- Bénéfice: 6.00 %
- TVA: 20.00 %

**ECR020** m Arrêt de corniche de marbre Crème Ivoire, jusqu'à 20 cm de largeur et 2 cm d'épaisseur.
Réalisation d'arrêt de corniche de marbre Crème Ivoire, jusqu'à 20 cm de largeur et 2 cm d'épaisseur, avec larmier, face et bord droit polis, placé avec une couche de mortier de ciment, industriel, avec additif hydrofuge, M-10, en créant une pente suffisante pour l'évacuation de l'eau. Comprend jointoiement entre pièces et les liaisons avec les murs avec du mortier de joints spécial pour revêtement de pierre naturelle.
Inclut: Implantation des pièces. Mise en place de règles et de fils d'aplomb fixés au mur. Mise en place, aplomb, nivellement et alignement. Jointoiement et nettoyage.
Critère de métré de projet: Longueur moyenne par son plus grand développement linéaire, selon documentation graphique du Projet.
Critère de mesure de l'ouvrage: On mesurera, par son plus grand développement linéaire, la longueur réellement exécutée selon les spécifications du Projet, y compris la longueur qui pourrait être perdue dans les onglets.

| Code | U | Désignation | Quantité | Prix | Montant |
|---|---|---|---|---|---|
| mt08aaa010a | m³ | Eau. (matériau) | 0.006 | 1.50 | 0.01 |
| mt09mif010ka | t | Mortier industriel pour maçonnerie, de ciment, couleur gris, avec additif hydrofuge, catégorie M-10 (résistance à la compression 10 N/mm²), fourni en sacs, selon NF EN 998-2. (matériau) | 0.009 | 38.05 | 0.34 |
| mt20rpn010ia | m | Arrêt de corniche de marbre Crème Ivoire, jusqu'à 20 cm de largeur et 2 cm d'épaisseur, avec larmier, face et bord droit polis, selon NF EN 771-6. (matériau) | 1.050 | 13.45 | 14.12 |
| mt09mcr220 | kg | Mortier de jointoiement pour revêtements, intérieurs et extérieurs, en pierre naturelle, polie ou à polir, constitué de ciment, granulats à base de poussière de marbre, pigments résistants aux alcalis et additifs spéciaux. (matériau) | 0.015 | 1.80 | 0.03 |
| mo020 | h | Compagnon professionnel III/CP2 construction. (main-d'œuvre) | 0.183 | 24.11 | 4.41 |
| mo113 | h | Ouvrier d'exécution I/OE1 construction. (main-d'œuvre) | 0.212 | 20.14 | 4.27 |
| % | % | Coûts directs complémentaires | 2 % | 23.18 | 0.46 |
|  |  | Coûts directs |  |  | 23.64 |
