# Plinthe en béton polymère à surface polie

- Propriété du fichier: CYPE INGENIEROS, S.A.
- Format: FIEBDC-3/2002
- Devise: EUR
- Coûts indirects: 3.00 %
- Frais généraux: 13.00 %
- Bénéfice: 6.00 %
- TVA: 20.00 %

**ECT010** m Plinthe en béton polymère à surface polie, de couleur blanche, de 325x25 mm, avec ancrage métallique en acier inoxydable et grave adhérée à la surface sur sa face inférieure; mise en place avec du mortier-colle flexible et de grande adhérence, C2 S2 sur une couche de régularisation de mortier de ciment, industriel, avec adjuvant hydrofuge, M-15, sur lequel on introduit les ancrages métalliques; et scellage des joints entre pièces et, s'il y a lieu, des assemblages avec les murs, avec mastic de polyuréthane, application préalable de l'apprêt.
Plinthe en béton polymère à surface polie, de couleur blanche, de 325x25 mm, avec ancrage métallique en acier inoxydable et grave adhérée à la surface sur sa face inférieure; mise en place avec du mortier-colle flexible et de grande adhérence, C2 S2 sur une couche de régularisation de mortier de ciment, industriel, avec adjuvant hydrofuge, M-15, sur lequel on introduit les ancrages métalliques; et scellage des joints entre pièces et, s'il y a lieu, des assemblages avec les murs, avec mastic de polyuréthane, application préalable de l'apprêt.
Inclut: Implantation des pièces. Découpe des pièces. Mise en place de règles et de fils d'aplomb fixés au mur. Mise en place et à l'aplomb, nivellement et alignement. Scellage des joints et nettoyage.
Critère pour le métré: Longueur mesurée par son plus grand développement linéaire, selon documentation graphique du Projet.
Critère pour le mémoire: On mesurera, par son plus grand développement linéaire, la longueur réellement exécutée selon les spécifications du Projet, y compris la longueur qui pourrait être perdue dans les onglets.

| Code | U | Désignation | Quantité | Prix | Montant |
|---|---|---|---|---|---|
| mt08aaa010a | m³ | Eau. (matériau) | 0.006 | 1.50 | 0.01 |
| mt09mif010la | t | Mortier industriel pour maçonnerie, de ciment, couleur grise, avec adjuvant hydrofuge, catégorie M-15 (résistance à la compression 15 N/mm²), fourni en sacs, selon NF EN 998-2. (matériau) | 0.009 | 41.79 | 0.38 |
| mt20wwa040 | kg | Mortier-colle flexible et de grande adhérence, C2 S2, selon NF EN 12004. (matériau) | 3.000 | 0.50 | 1.50 |
| mt20zhp010i | m | Plinthe en béton polymère à surface polie, de couleur blanche, de 325x25 mm, avec ancrage métallique en acier inoxydable et grave adhérée à la surface sur sa face inférieure, fournie en pièces jusqu'à 1,3 m de longueur. (matériau) | 1.050 | 50.30 | 52.82 |
| mt20wwa025 | m | Profil en mousse de polyéthylène, de 6 mm de diamètre, pour remplissage des joints. (matériau) | 3.500 | 0.39 | 1.37 |
| mt20wwa035 | U | Cartouche de 250 cm³ d' apprêt pour mastics. (matériau) | 0.052 | 5.35 | 0.28 |
| mt20wwa030 | U | Cartouche de 310 cm³ de mastic de polyuréthane imperméable. (matériau) | 0.103 | 7.32 | 0.75 |
| mo020 | h | Compagnon professionnel III/CP2 construction. (main-d'œuvre) | 0.442 | 25.52 | 11.28 |
| mo113 | h | Ouvrier d'exécution I/OE1 construction. (main-d'œuvre) | 0.471 | 21.31 | 10.04 |
| % | % | Frais de chantier des unités d'ouvrage | 2 % | 78.43 | 1.57 |
|  |  | Coûts directs |  |  | 80.00 |
