# Isolation par l'extérieur (ITE) d'une façade à revêtir constituée de panneau rigide de polystyrène expansé élastifié

- Propriété du fichier: CYPE INGENIEROS, S.A.
- Format: FIEBDC-3/2002
- Devise: EUR
- Coûts indirects: 3.00 %
- Frais généraux: 13.00 %
- Bénéfice: 6.00 %
- TVA: 20.00 %

**EIE040** m² Isolation par l'extérieur (ITE) d'une façade à revêtir constituée de panneau rigide de polystyrène expansé élastifié, selon NF EN 13163, à surface lisse et usinage latéral droit, de 40 mm d'épaisseur, placée avec du mortier adhésif et fixations mécaniques, pour recevoir la couche de régularisation et celle de finition (non comprises dans ce prix), dans des systèmes composés d'un isolement extérieur (ETICS).
Fourniture et mise en place d'une isolation par l'extérieur (ITE) de façade en maçonnerie à revêtir constituée de panneau rigide de polystyrène expansé élastifié, selon NF EN 13163, à surface lisse et usinage latéral droit, de 40 mm d'épaisseur, couleur gris, résistance thermique 1,25 m²K/W, conductivité thermique 0,031 W/(mK), densité 20 kg/m³, placée avec du mortier adhésif et fixations mécaniques, pour recevoir la couche de régularisation et celle de finition (non comprises dans ce prix), dans des systèmes composés d'isolation par l'extérieur (ETICS). Comprend les découpages et le nettoyage.
Inclut: Découpe et préparation de l'isolant. Mise en place de l'isolation.
Critère de métré de projet: Surface mesurée selon documentation graphique du Projet.
Critère de mesure de l'ouvrage: On mesurera la surface réellement exécutée selon les spécifications du Projet.

| Code | U | Désignation | Quantité | Prix | Montant |
|---|---|---|---|---|---|
| mt16peb010d | m² | Panneau rigide de polystyrène expansé élastifié, selon NF EN 13163, à surface lisse et usinage latéral droit, de 40 mm d'épaisseur, couleur gris, résistance thermique 1,25 m²K/W, conductivité thermique 0,031 W/(mK), densité 20 kg/m³, Euroclasse E de réaction au feu, avec code de désignation EPS-NF EN 13163-L2-W2-T2-S2-P4-DS(N)2-BS170-CS(10)90-TR150. (matériau) | 1.050 | 9.29 | 9.75 |
| mt16aaa021a | U | Cheville d'expansion et vis en polypropylène, avec bague d'étanchéité, pour fixation mécanique des panneaux isolants. (matériau) | 6.000 | 0.08 | 0.48 |
| mt16aaa010 | kg | Mortier adhésif pour fixation des matériaux isolants. (matériau) | 4.000 | 0.19 | 0.76 |
| mo054 | h | Compagnon professionnel III/CP2 poseur d'isolants rigides ou flexibles. (main-d'œuvre) | 0.109 | 24.91 | 2.72 |
| mo101 | h | Ouvrier professionnel II/OP poseur d'isolants rigides ou flexibles. (main-d'œuvre) | 0.109 | 21.40 | 2.33 |
| % | % | Coûts directs complémentaires | 2 % | 16.04 | 0.32 |
|  |  | Coûts directs |  |  | 16.36 |
