# Isolation par l'extérieur (ITE) d'une façade à revêtir constituée de panneau sandwich avec bord droit

- Propriété du fichier: CYPE INGENIEROS, S.A.
- Format: FIEBDC-3/2002
- Devise: EUR
- Coûts indirects: 3.00 %
- Frais généraux: 13.00 %
- Bénéfice: 6.00 %
- TVA: 20.00 %

**EIE040** m² Isolation par l'extérieur (ITE) d'une façade à revêtir constituée de panneau sandwich avec bord droit, de 600x2000 mm et 35 mm d'épaisseur, placée avec du mortier adhésif et fixations mécaniques, pour recevoir la couche de régularisation et celle de finition (non comprises dans ce prix), dans des systèmes composés d'un isolement extérieur (ETICS).
Fourniture et mise en place d'une isolation par l'extérieur (ITE) de façade en maçonnerie à revêtir constituée de panneau sandwich avec bord droit, de 600x2000 mm et 35 mm d'épaisseur, résistance thermique 0,7 m²K/W, conductivité thermique 0,05 W/(mK), placée avec du mortier adhésif et fixations mécaniques, pour recevoir la couche de régularisation et celle de finition (non comprises dans ce prix), dans des systèmes composés d'isolation par l'extérieur (ETICS). Comprend les découpages et le nettoyage.
Inclut: Découpe et préparation de l'isolant. Mise en place de l'isolation.
Critère de métré de projet: Surface mesurée selon documentation graphique du Projet.
Critère de mesure de l'ouvrage: On mesurera la surface réellement exécutée selon les spécifications du Projet.

| Code | U | Désignation | Quantité | Prix | Montant |
|---|---|---|---|---|---|
| mt16vki020b | m² | Panneau sandwich avec bord droit, de 600x2000 mm et 35 mm d'épaisseur, constitué d'un panneau en polystyrène expansé de 25 mm d'épaisseur placé entre deux lames de laine de bois de 5 mm d'épaisseur chacune, constituées de copeaux de bois agglomérés avec ciment, résistance thermique 0,7 m²K/W, conductivité thermique 0,05 W/(mK), densité 220 kg/m³, coefficient de résistance à la diffusion de la vapeur d'eau 0,0176 et Euroclasse E de réaction au feu, selon NF EN 13168, pour isolation thermique et acoustique et protection contre les incendies, dans des bâtiments. (matériau) | 1.050 | 13.07 | 13.72 |
| mt16aaa021a | U | Cheville d'expansion et vis en polypropylène, avec bague d'étanchéité, pour fixation mécanique des panneaux isolants. (matériau) | 6.000 | 0.08 | 0.48 |
| mt16aaa010 | kg | Mortier adhésif pour fixation des matériaux isolants. (matériau) | 4.000 | 0.19 | 0.76 |
| mo054 | h | Compagnon professionnel III/CP2 poseur d'isolants rigides ou flexibles. (main-d'œuvre) | 0.109 | 24.91 | 2.72 |
| mo101 | h | Ouvrier professionnel II/OP poseur d'isolants rigides ou flexibles. (main-d'œuvre) | 0.109 | 21.40 | 2.33 |
| % | % | Coûts directs complémentaires | 2 % | 20.01 | 0.40 |
|  |  | Coûts directs |  |  | 20.41 |
