# Application manuelle de deux couches de revêtement pierreux couleur blanche

- Propriété du fichier: CYPE INGENIEROS, S.A.
- Format: FIEBDC-3/2002
- Devise: EUR
- Coûts indirects: 3.00 %
- Frais généraux: 13.00 %
- Bénéfice: 6.00 %
- TVA: 20.00 %

**ENA020** m² Application manuelle de deux couches de revêtement pierreux couleur blanche, finition mate, texture lisse, la première couche diluée avec 15% d'eau et la suivante diluée avec 5% d'eau ou non diluée, (rendement: 0,11 l/m² chaque couche); application préalable d'une couche d'impression à base de copolymères acryliques en suspension aqueuse, sur parement extérieur en mortier.
Application manuelle de deux couches de revêtement pierreux couleur blanche, finition mate, texture lisse, la première couche diluée avec 15% d'eau et la suivante diluée avec 5% d'eau ou non diluée, (rendement: 0,11 l/m² chaque couche); application préalable d'une couche d'impression à base de copolymères acryliques en suspension aqueuse, sur parement extérieur en mortier.
Inclut: Préparation, nettoyage et ponçage préalable du support. Préparation du mélange. Application d'une couche de fond. Application de deux couches de finition.
Critère de métré de projet: Surface mesurée selon documentation graphique du Projet, sans déduire les ouvertures inférieures à 4 m² et en déduisant, dans les ouvertures de surface supérieure à 4 m², l'excès sur 4 m².
Critère de mesure de l'ouvrage: On mesurera la surface réellement exécutée selon les spécifications du Projet, en déduisant, dans les ouvertures de surface supérieure à 4 m², l'excès sur 4 m².
Critère d'évaluation économique: Le prix comprend la protection des éléments du contour qui pourraient être affectés pendant les travaux et la résolution des points singuliers.

| Code | U | Désignation | Quantité | Prix | Montant |
|---|---|---|---|---|---|
| mt27pfp010b | l | Impression à base de copolymères acryliques en suspension aqueuse, pour favoriser la cohésion des supports peu consistants et l'adhérence des peintures. (matériau) | 0.146 | 3.30 | 0.48 |
| mt27pep010bac | kg | Revêtement pierreux pour extérieurs à base de copolymères acryliques, imperméable à l'eau de pluie et perméable à la vapeur d'eau, couleur Blanco, texture lisse, appliqué à la brosse ou au rouleau. (matériau) | 0.220 | 3.95 | 0.87 |
| mo038 | h | Compagnon professionnel III/CP2 peintre. (main-d'œuvre) | 0.148 | 24.67 | 3.65 |
| mo076 | h | Ouvrier professionnel II/OP peintre. (main-d'œuvre) | 0.148 | 21.93 | 3.25 |
| % | % | Coûts directs complémentaires | 2 % | 8.25 | 0.17 |
|  |  | Coûts directs |  |  | 8.42 |
