# Claustra en façade, en maçonnerie de pièces type claustre

- Propriété du fichier: CYPE Ingenieros S.A.
- Format: FIEBDC-3/2016
- Logiciel: Générateur de prix de la construction. CYPE Ingenieros, S.A.
- Date: 24/10/2024
- Devise: EUR
- Coûts indirects: 3 %
- Frais généraux: 13 %
- Bénéfice: 6 %
- TVA: 20 %

## E Enveloppe et finition extérieure

### ER Façades lourdes

#### ERA Claustras

**ERA010** m² Claustra en façade, en maçonnerie de pièces type claustre.
Claustra en façade, en maçonnerie de pièces de claustra en béton, couleur blanche, de 20x20x8 cm, placées avec du mortier de ciment et de chaux, industriel, M-5.
Inclut: Implantation. Mise en place et à l'aplomb des mires de référence. Tendu des cordeaux entre les mires. Mise en place des plombs fixes dans les arêtes. Mise en place des pièces. Repassage des joints et nettoyage du parement.
Critère pour le métré: Surface mesurée selon documentation graphique du Projet, en déduisant les ouvertures de surface supérieure à 3 m².
Critère pour le mémoire: On mesurera la surface réellement exécutée selon les spécifications du Projet, en déduisant les ouvertures de surface supérieure à 3 m².

| Code | U | Désignation | Quantité | Prix | Montant |
|---|---|---|---|---|---|
| mt08aaa010a | m³ | Eau. (matériau) | 0.006 | 1.5 | 0.009 |
| mt09mif010Ma | t | Mortier industriel pour maçonnerie, de ciment et chaux, couleur blanche, catégorie M-5 (résistance à la compression 5 N/mm²), fourni en sacs, selon NF EN 998-2. (matériau) | 0.015 | 107.48 | 1.612 |
| mt20ceh020b | U | Pièce de claustra en béton, couleur blanche, de 20x20x8 cm. (matériau) | 23 | 1.12 | 25.760 |
| mo020 | h | Compagnon professionnel III/CP2 construction. (main-d'œuvre) | 0.605 | 29.25 | 17.696 |
| mo113 | h | Ouvrier d'exécution I/OE1 construction. (main-d'œuvre) | 0.654 | 24.51 | 16.030 |
| % | % | Frais de chantier des unités d'ouvrage | 2 % | 61.107 | 1.222 |
|  |  | Coûts directs |  |  | 62.329 |

Déchets:
- pose: mt09mif010Ma; facteur de déchet 0.0063
- pose: mt20ceh020b Pièce de claustra en béton, couleur blanche, de 20x20x8 cm; facteur de déchet 0.03258

## Ressources

**mt08aaa010a** m³ Eau
Données techniques: Coût énergétique 60.000 MJ; Émission de CO2 30.000 kg

**mt09mif010Ma** t Mortier industriel pour maçonnerie
Données techniques: Coût énergétique 2101.336 MJ; Émission de CO2 182.161 kg; Code CED 17 01 01; Masse de l'élément 1000 kg; Volume 0.666667 m3
Déchets:
- emballage: re150101 Emballages en papier et en carton. (composant de déchet); quantité 14.286 kg; Code CED 15 01 01; Masse de l'élément 1 kg; Volume 0.001333 m3
- emballage: re170201 Bois. (composant de déchet); quantité 0.769 kg; Code CED 17 02 01; Masse de l'élément 1 kg; Volume 0.000909 m3
- emballage: re170203 Plastique. (composant de déchet); quantité 0.301 kg; Code CED 17 02 03; Masse de l'élément 1 kg; Volume 0.001667 m3

**mt20ceh020b** U Pièce de claustra en béton, couleur blanche, de 20x20x8 cm
Données techniques: Coût énergétique 3.352 MJ; Émission de CO2 0.217 kg; Code CED 17 01 01; Masse de l'élément 2.7 kg; Volume 0.0018 m3
Déchets:
- emballage: re170201 Bois; quantité 0.011 kg
- emballage: re170203 Plastique; quantité 0.004 kg
