# Souche de protection des conduits d'installations sortant de la toiture inclinée, en maçonnerie

- Propriété du fichier: CYPE Ingenieros S.A.
- Format: FIEBDC-3/2016
- Logiciel: Générateur de prix de la construction. CYPE Ingenieros, S.A.
- Date: 24/09/2024
- Devise: EUR
- Coûts indirects: 3 %
- Frais généraux: 13 %
- Bénéfice: 6 %
- TVA: 20 %

## E Enveloppe et finition extérieure

### EU Couvertures de toitures inclinées

#### EUC Souches

**EUC010** U Souche de protection des conduits d'installations sortant de la toiture inclinée, en maçonnerie.
Souche de protection des conduits d'installations sortant de la toiture inclinée, de 0,25 m² de section et de 1 m de hauteur, réalisée avec maçonnerie de brique creuse en terre cuite à revêtir, placée et enduite de ciment extérieurement avec du mortier de ciment, industriel, M-5.
Inclut: Implantation et tracé dans le plancher des cloisons à réaliser. Mise en place et à l'aplomb des mires de référence. Mise en place des briques, préalablement humidifiées, par rangées entières. Révision des joints et nettoyage. Enduit de ciment de la surface.
Critère pour le métré: Nombre d'unités prévues, selon documentation graphique du Projet.
Critère pour le mémoire: On mesurera le nombre d'unités réellement exécutées selon les spécifications du Projet.

| Code | U | Désignation | Quantité | Prix | Montant |
|---|---|---|---|---|---|
| mt04lcc010c | U | Brique creuse en terre cuite (tochana), à revêtir, 29x14x9 cm, pour utilisation en maçonnerie protégée (pièce en P), densité 805 kg/m³, selon NF EN 771-1. (matériau) | 70 | 0.35 | 24.500 |
| mt08aaa010a | m³ | Eau. (matériau) | 0.026 | 1.5 | 0.039 |
| mt09mif010ca | t | Mortier industriel pour maçonnerie, de ciment, couleur grise, catégorie M-5 (résistance à la compression 5 N/mm²), fourni en sacs, selon NF EN 998-2. (matériau) | 0.129 | 53.48 | 6.899 |
| mo020 | h | Compagnon professionnel III/CP2 construction. (main-d'œuvre) | 1.493 | 29.25 | 43.670 |
| mo077 | h | Ouvrier professionnel II/OP construction. (main-d'œuvre) | 1.154 | 26.02 | 30.027 |
| % | % | Frais de chantier des unités d'ouvrage | 2 % | 105.135 | 2.103 |
|  |  | Coûts directs |  |  | 107.238 |

Déchets:
- pose: mt04lcc010c; facteur de déchet 0.0310799
- pose: mt09mif010ca; facteur de déchet 0.0189

## Ressources

**mt04lcc010c** U Brique creuse en terre cuite (tochana)
Données techniques: Coût énergétique 10.600 MJ; Émission de CO2 0.684 kg; Code CED 17 01 02; Masse de l'élément 2.94 kg; Volume 0.002352 m3
Déchets:
- emballage: re170201 Bois. (composant de déchet); quantité 0.014 kg; Code CED 17 02 01; Masse de l'élément 1 kg; Volume 0.000909 m3
- emballage: re170203 Plastique. (composant de déchet); quantité 0.001 kg; Code CED 17 02 03; Masse de l'élément 1 kg; Volume 0.001667 m3

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois; quantité 0.463 kg
- emballage: re170203 Plastique; quantité 0.241 kg
