# Cloison démontable constituée d'écran opaque de 4x2,9 m, d'acier galvanisé naturel, avec porte d'acier galvanisé de 2,10x0,90 m, isolation intermédiaire de laine minérale et arrêt supérieur vitré

- Propriété du fichier: CYPE INGENIEROS, S.A.
- Format: FIEBDC-3/2002
- Devise: EUR
- Coûts indirects: 3.00 %
- Frais généraux: 13.00 %
- Bénéfice: 6.00 %
- TVA: 20.00 %

**FCB010** U Cloison démontable constituée d'écran opaque de 4x2,9 m, d'acier galvanisé naturel, avec porte d'acier galvanisé de 2,10x0,90 m, isolation intermédiaire de laine minérale et arrêt supérieur vitré.
Fourniture et montage d'une cloison démontable constituée d'écran opaque de 4x2,9 m de panneau à rainure et languette composé de deux tôles d'acier galvanisé et isolation intermédiaire de laine minérale, porte d'acier galvanisé de 2,10x0,90 m, profilés d'acier galvanisé naturel et arrêt supérieur vitré. Comprend les ferrures, les arrêts, le scellage des joints, les supports, les rencontres avec d'autres types de parements, la mise en place des conduites pour des installations et rainures pour les mécanismes électriques. Totalement terminée.
Inclut: Implantation et marquage des points de fixation. Aplomb, nivellement et fixation des profilés qui forment l'ossature. Mise en place et fixation des panneaux. Mise en place de la canalisation pour les installations. Traitement des joints du panneau. Arrêt du périmètre de l'élément, par les deux faces.
Critère de métré de projet: Nombre d'unités prévues, selon documentation graphique du Projet.
Critère de mesure de l'ouvrage: On mesurera le nombre d'unités réellement exécutées selon les spécifications du Projet.

| Code | U | Désignation | Quantité | Prix | Montant |
|---|---|---|---|---|---|
| mt26mac010a | m² | Panneau opaque à rainures et languettes, constitué de deux tôles en acier galvanisé avec isolation intermédiaire en laine minérale de conductivité thermique 0,039 W/(mK). (matériau) | 7.000 | 80.49 | 563.43 |
| mt26mac020a | m | Profil en "U" en acier galvanisé pour écrans. (matériau) | 5.900 | 4.26 | 25.13 |
| mt26mac030a | m | Plinthe en acier galvanisé pour écrans. (matériau) | 3.000 | 4.43 | 13.29 |
| mt21vpi010d | m² | Vitre en verre poli incolore, 8 mm. Selon NF EN 410 et NF EN 673. (matériau) | 3.000 | 30.50 | 91.50 |
| mt26mac040 | m | Profilé en aluminium laqué pour réception du verre dans écrans. (matériau) | 8.500 | 5.83 | 49.56 |
| mt26mac050a | U | Porte simple à un vantail en acier galvanisé à placer dans écrans, comprend les ferrures. (matériau) | 1.000 | 357.85 | 357.85 |
| mo011 | h | Compagnon professionnel III/CP2 monteur. (main-d'œuvre) | 7.784 | 24.91 | 193.90 |
| mo080 | h | Ouvrier professionnel II/OP monteur. (main-d'œuvre) | 7.784 | 21.40 | 166.58 |
| % | % | Coûts directs complémentaires | 2 % | 1461.24 | 29.22 |
|  |  | Coûts directs |  |  | 1490.46 |
