# Isolation acoustique au bruit aérien sur faux plafond

- Propriété du fichier: CYPE INGENIEROS, S.A.
- Format: FIEBDC-3/2002
- Devise: EUR
- Coûts indirects: 3.00 %
- Frais généraux: 13.00 %
- Bénéfice: 6.00 %
- TVA: 20.00 %

**FIL020** m² Isolation acoustique au bruit aérien sur faux plafond, constituée de plaque en aggloméré de liège expansé, de 80 mm d'épaisseur, couleur noire, résistance thermique 2 m²K/W, conductivité thermique 0,036 W/(mK).
Isolation acoustique au bruit aérien sur faux plafond, constituée de plaque en aggloméré de liège expansé, de 80 mm d'épaisseur, couleur noire, résistance thermique 2 m²K/W, conductivité thermique 0,036 W/(mK).
Inclut: Découpe et ajustement de l'isolant. Mise en place de l'isolant.
Critère pour le métré: Surface mesurée selon documentation graphique du Projet.
Critère pour le mémoire: On mesurera la surface réellement exécutée selon les spécifications du Projet.
Critère d'évaluation économique: Le prix ne comprend pas le faux plafond.

| Code | U | Désignation | Quantité | Prix | Montant |
|---|---|---|---|---|---|
| mt16acg010ga | m² | Plaque en aggloméré de liège expansé, de 80 mm d'épaisseur, couleur noire, selon NF EN 13170, résistance thermique 2 m²K/W, conductivité thermique 0,036 W/(mK), Euroclasse E de réaction au feu, d'application comme isolation thermique et acoustique. (matériau) | 1.050 | 20.75 | 21.79 |
| mo054 | h | Compagnon professionnel III/CP2 poseur d'isolants rigides ou flexibles. (main-d'œuvre) | 0.084 | 26.37 | 2.22 |
| mo101 | h | Ouvrier professionnel II/OP poseur d'isolants rigides ou flexibles. (main-d'œuvre) | 0.084 | 22.65 | 1.90 |
| % | % | Frais de chantier des unités d'ouvrage | 2 % | 25.91 | 0.52 |
|  |  | Coûts directs |  |  | 26.43 |
