# Isolation acoustique au bruit aérien

- Propriété du fichier: CYPE INGENIEROS, S.A.
- Format: FIEBDC-3/2002
- Devise: EUR
- Coûts indirects: 3.00 %
- Frais généraux: 13.00 %
- Bénéfice: 6.00 %
- TVA: 20.00 %

**FIU150** m² Isolation acoustique au bruit aérien, dans une contrecloison avec des plaques, réalisée avec panneau enroulé en laine de verre, selon NF EN 13162, de 45 mm d'épaisseur, revêtu avec un tissu de verre, résistance thermique 1,125 m²K/W, conductivité thermique 0,04 W/(mK), mis en place entre les montants de l'ossature porteuse; et complexe multicouche, de 6,4 mm d'épaisseur, constitué de deux feuilles de mousse de polyéthylène réticulé, de 3 mm d'épaisseur chacune, et une feuille de plomb de 0,35 mm d'épaisseur intercalée entre les deux, collé entre les plaques avec colle.
Isolation acoustique au bruit aérien, dans une contrecloison avec des plaques, réalisée avec panneau enroulé en laine de verre, selon NF EN 13162, de 45 mm d'épaisseur, revêtu avec un tissu de verre, résistance thermique 1,125 m²K/W, conductivité thermique 0,04 W/(mK), mis en place entre les montants de l'ossature porteuse; et complexe multicouche, de 6,4 mm d'épaisseur, constitué de deux feuilles de mousse de polyéthylène réticulé, de 3 mm d'épaisseur chacune, et une feuille de plomb de 0,35 mm d'épaisseur intercalée entre les deux, collé entre les plaques avec colle.
Inclut: Découpe de l'isolant à placer entre les montants. Mise en place de l'isolant entre les montants. Découpe de l'isolant à placer sur la plaque. Application de l'adhésif. Mise en place de l'isolant dans la plaque déjà montée. Résolution des points singuliers.
Critère pour le métré: Surface mesurée selon documentation graphique du Projet.
Critère pour le mémoire: On mesurera la surface réellement exécutée selon les spécifications du Projet.

| Code | U | Désignation | Quantité | Prix | Montant |
|---|---|---|---|---|---|
| mt16lvi030bHfm | m² | Panneau enroulé en laine de verre, selon NF EN 13162, de 45 mm d'épaisseur, revêtu avec un tissu de verre, résistance thermique 1,125 m²K/W, conductivité thermique 0,04 W/(mK), Euroclasse A1 de réaction au feu selon NF EN 13501-1. (matériau) | 1.050 | 2.85 | 2.99 |
| mt16ppt025i | m² | Complexe multicouche, de 6,4 mm d'épaisseur, constitué de deux feuilles de mousse de polyéthylène réticulé, de 3 mm d'épaisseur chacune, et une feuille de plomb de 0,35 mm d'épaisseur intercalée entre les deux; avec 24,5 dB d'indice global de réduction acoustique, Rw, selon NF EN ISO 10140-2. (matériau) | 1.050 | 33.47 | 35.14 |
| mt16npg031 | kg | Colle. (matériau) | 0.300 | 7.76 | 2.33 |
| mo054 | h | Compagnon professionnel III/CP2 poseur d'isolants rigides ou flexibles. (main-d'œuvre) | 0.055 | 26.37 | 1.45 |
| mo101 | h | Ouvrier professionnel II/OP poseur d'isolants rigides ou flexibles. (main-d'œuvre) | 0.055 | 22.65 | 1.25 |
| % | % | Frais de chantier des unités d'ouvrage | 2 % | 43.16 | 0.86 |
|  |  | Coûts directs |  |  | 44.02 |
