# Trappe de visite coupe-feu pour installations, en acier galvanisé

- Propriété du fichier: CYPE Ingenieros S.A.
- Format: FIEBDC-3/2016
- Logiciel: Générateur de prix de la construction. CYPE Ingenieros, S.A.
- Date: 13/06/2024
- Devise: EUR
- Coûts indirects: 3 %
- Frais généraux: 13 %
- Bénéfice: 6 %
- TVA: 20 %

## F Aménagements et finitions

### FK Menuiseries intérieures et meubles

#### FKS Trappes de visite

**FKS020** U Trappe de visite coupe-feu pour installations, en acier galvanisé.
Trappe de visite coupe-feu pour installations, pivotante, homologuée, EI2 60, d'un vantail de 38 mm d'épaisseur, 430x430 mm de largeur et hauteur de passage, finition galvanisé avec traitement anti-traces constituée de deux tôles en acier galvanisé de 0,8 mm d'épaisseur, pliables, assemblées et montées, avec lame intermédiaire de laine de roche de haute densité et plaques de carton plâtre, sur cercle en acier galvanisé de 1 mm d'épaisseur. Comprend le silicone neutre pour le scellement des joints périphériques.
Inclut: Marquage des points de fixation et aplomb du cadre. Fixation du cadre au parement. Scellement des joints. Mise en place de la trappe de visite. Mise en place des ferrures de fermeture et des accessoires.
Critère pour le métré: Nombre d'unités prévues, selon documentation graphique du Projet.
Critère pour le mémoire: On mesurera le nombre d'unités réellement exécutées selon les spécifications du Projet.

| Code | U | Désignation | Quantité | Prix | Montant |
|---|---|---|---|---|---|
| mt26rca030i1a | U | Trappe de visite coupe-feu pour installations, pivotante, homologuée, EI2 60, selon NF EN 1634-1, d'un vantail de 38 mm d'épaisseur, 430x430 mm de largeur et hauteur de passage, pour une baie de 540x540 mm, finition galvanisé avec traitement anti-traces constituée de deux tôles en acier galvanisé de 0,5 mm d'épaisseur, pliables, assemblées et montées, avec lame intermédiaire de laine de roche de haute densité et plaques de carton plâtre, sur cercle en acier galvanisé de 1 mm d'épaisseur, y compris charnières vissées au cadre et au vantail et serrure triangulaire. (matériau) | 1 | 110.09 | 110.090 |
| mo020 | h | Compagnon professionnel III/CP2 construction. (main-d'œuvre) | 0.254 | 29.25 | 7.430 |
| mo077 | h | Ouvrier professionnel II/OP construction. (main-d'œuvre) | 0.254 | 26.02 | 6.609 |
| % | % | Frais de chantier des unités d'ouvrage | 2 % | 124.129 | 2.483 |
|  |  | Coûts directs |  |  | 126.612 |

## Ressources

**mt26rca030i1a** U Trappe de visite coupe-feu pour installations
Données techniques: Coût énergétique 105.600 MJ; Émission de CO2 7.792 kg
Déchets:
- emballage: re170203 Plastique. (composant de déchet); quantité 0.144 kg; Code CED 17 02 03; Masse de l'élément 1 kg; Volume 0.001667 m3
- emballage: re170604 Matériaux d'isolation distincts de ceux spécifiés dans les codes 17 06 01 et 17 06 03. (composant de déchet); quantité 0.03 kg; Code CED 17 06 04; Masse de l'élément 1 kg; Volume 0.001667 m3
