# Fermeture de dénivelé verticale dans un changeant de niveau de faux plafond démontable, constituée de plaques lisses en plâtre, sur des profilés métalliques, pour fermer un espace de 20 cm de hauteur

- Propriété du fichier: CYPE INGENIEROS, S.A.
- Format: FIEBDC-3/2002
- Devise: EUR
- Coûts indirects: 3.00 %
- Frais généraux: 13.00 %
- Bénéfice: 6.00 %
- TVA: 20.00 %

**FLE030** m Fermeture de dénivelé verticale dans un changeant de niveau de faux plafond démontable, constituée de plaques lisses en plâtre, sur des profilés métalliques, pour fermer un espace de 20 cm de hauteur.
Réalisation de fermeture de dénivelé verticale dans un changeant de niveau de faux plafond démontable, avec des plaques lisses en plâtre fixées sur une ossature métallique, pour fermer un espace de 20 cm de hauteur. Comprend les découpes, les fixations et le repassage des joints.
Inclut: Implantation et tracé sur les parements de l'emplacement de la cloison. Présentation et découpe des pièces. Humectage de la base de fixation. Montage de l'ossature. Mise en place et jointoiement des pièces. Repassages des rencontres entre les pièces, des coins et des recoins.
Critère de métré de projet: Longueur moyenne selon documentation graphique du Projet.
Critère de mesure de l'ouvrage: On mesurera la longueur réellement exécutée selon les spécifications du Projet.

| Code | U | Désignation | Quantité | Prix | Montant |
|---|---|---|---|---|---|
| mt12fpe010b | m² | Plaque de plâtre, nervurée, de 100x60 cm et de 8 mm d'épaisseur (20 mm d'épaisseur totale, y compris les nervures), avec bord droit et finition lisse, non revêtu, pour faux plafonds. (matériau) | 0.224 | 3.11 | 0.70 |
| mt09pes010 | m³ | Pâte de plâtre, selon NF EN 13279-1. (matériau) | 0.002 | 124.50 | 0.25 |
| mt12psg225 | m | Profilés en acier galvanisé, pour le soutien de la paroi dans des faux plafonds accessibles. (matériau) | 2.100 | 2.21 | 4.64 |
| mt12psg230 | U | Crochet en acier galvanisé avec une pièce de raccord, pour la fixation de l'ossature du faux plafond au plancher. (matériau) | 0.550 | 0.93 | 0.51 |
| mo035 | h | Compagnon professionnel III/CP2 poseur de faux plafonds en dalles et de moulures. (main-d'œuvre) | 0.642 | 24.11 | 15.48 |
| mo117 | h | Ouvrier poseur de faux plafonds en dalles et de moulures. (main-d'œuvre) | 0.642 | 20.14 | 12.93 |
| % | % | Coûts directs complémentaires | 2 % | 34.51 | 0.69 |
|  |  | Coûts directs |  |  | 35.20 |
