# Laque

- Propriété du fichier: CYPE Ingenieros S.A.
- Format: FIEBDC-3/2016
- Logiciel: Générateur de prix de la construction. CYPE Ingenieros, S.A.
- Date: 27/10/2023
- Devise: EUR
- Coûts indirects: 3 %
- Frais généraux: 13 %
- Bénéfice: 6 %
- TVA: 20 %

## F Aménagements et finitions

### FP Peintures

#### FPB Spéciales bois

**FPB080** m² Laque.
Application manuelle de deux couches de laque nitrocellulosique pour intérieur, incolore, finition satiné, diluée dans 20% à 30% de dissolvant, (rendement: 0,12 l/m² chaque couche); application préalable d'une couche d'impression couvre-pores, diluée dans 20% à 30% de dissolvant, (rendement: 0,12 l/m²), sur surface de garde-corps en bois, à l'intérieur. Comprend le polissage.
Critère d'évaluation économique: Le prix comprend la protection des éléments du contour qui pourraient être affectés pendant les travaux.
Inclut: Préparation et nettoyage de la surface support. Application d'une couche de fond. Application de deux couches de finition.
Critère pour le métré: Surface mesurée selon documentation graphique du Projet, sans décompter les vides, en considérant la surface qu'ils renferment, définie par ses dimensions maximales, par une seule face.
Critère pour le mémoire: On mesurera la surface réellement exécutée selon les spécifications du Projet, par une seule face, en considérant la surface qu'ils renferment, définie par ses dimensions maximales.

| Code | U | Désignation | Quantité | Prix | Montant |
|---|---|---|---|---|---|
| mt27lwa020 | l | Dissolvant spécial pour laques. (matériau) | 0.09 | 3.74 | 0.337 |
| mt27tma020a | l | Impression couvre-pores. (matériau) | 0.12 | 23.63 | 2.836 |
| mt27lni010b | l | Laque nitrocellulosique pour intérieur, incolore, finition satiné. (matériau) | 0.24 | 26.32 | 6.317 |
| mo038 | h | Compagnon professionnel III/CP2 peintre. (main-d'œuvre) | 0.234 | 28.94 | 6.772 |
| mo076 | h | Ouvrier professionnel II/OP peintre. (main-d'œuvre) | 0.234 | 25.74 | 6.023 |
| % | % | Frais de chantier des unités d'ouvrage | 2 % | 22.285 | 0.446 |
|  |  | Coûts directs |  |  | 22.731 |

Déchets:
- pose: mt27lwa020 Dissolvant spécial pour laques; facteur de déchet 0.055
- pose: mt27lni010b Laque nitrocellulosique pour intérieur, incolore, finition satiné; facteur de déchet 0.0275005

## Ressources

**mt27lwa020** l Dissolvant spécial pour laques
Données techniques: Coût énergétique 106.374 MJ; Émission de CO2 15.707 kg; Code CED 08 01 21; Masse de l'élément 1.06 kg; Volume 0.001178 m3
Déchets:
- emballage: re150104 Emballages métalliques. (composant de déchet); quantité 0.038 kg; Code CED 15 01 04; Masse de l'élément 1 kg; Volume 0.001667 m3

**mt27lni010b** l Laque nitrocellulosique pour intérieur, incolore, finition satiné
Données techniques: Coût énergétique 104.031 MJ; Émission de CO2 4.719 kg; Code CED 08 01 11; Masse de l'élément 0.925 kg; Volume 0.001028 m3
Déchets:
- emballage: re150104 Emballages métalliques; quantité 0.057 kg
