# Émail à l'eau pour bois

- Propriété du fichier: CYPE Ingenieros S.A.
- Format: FIEBDC-3/2016
- Logiciel: Générateur de prix de la construction. CYPE Ingenieros, S.A.
- Date: 05/07/2024
- Devise: EUR
- Coûts indirects: 3 %
- Frais généraux: 13 %
- Bénéfice: 6 %
- TVA: 20 %

## F Aménagements et finitions

### FP Peintures

#### FPB Spéciales bois

**FPB090** m² Émail à l'eau pour bois.
Application manuelle de deux couches d'émail à l'eau pour intérieur, finition brillante, couleur blanche, non diluée, (rendement: 0,092 l/m² chaque couche); application préalable d'une couche d'impression étanche pour intérieur et extérieur, formulée avec résines acryliques en dispersion aqueuse et pigments sélectionnés, couleur blanche, à appliquer à la brosse, au rouleau ou au pistolet, (rendement: 0,113 l/m²), sur surface de rampes d'appui ou mains-courantes en bois, à l'intérieur.
Critère d'évaluation économique: Le prix comprend la protection des éléments du contour qui pourraient être affectés pendant les travaux, mais il ne comprend pas la préparation du support.
Inclut: Application d'une couche de fond. Application de deux couches de finition.
Critère pour le métré: Surface mesurée selon documentation graphique du Projet, sans décompter les vides, en considérant la surface qu'ils renferment, définie par ses dimensions maximales, par une seule face.
Critère pour le mémoire: On mesurera la surface réellement exécutée selon les spécifications du Projet, par une seule face, en considérant la surface qu'ils renferment, définie par ses dimensions maximales.

| Code | U | Désignation | Quantité | Prix | Montant |
|---|---|---|---|---|---|
| mt27plj020a | l | Impression étanche pour intérieur et extérieur, formulée avec résines acryliques en dispersion aqueuse et pigments sélectionnés, couleur blanche, à appliquer à la brosse, au rouleau ou au pistolet, avec un contenu de substances organiques volatiles (VOC) < 50 g/l, à appliquer à la brosse, au rouleau ou au pistolet. (matériau) | 0.113 | 16.98 | 1.919 |
| mt27eaj010a | l | Émail à l'eau pour intérieur, finition brillante, à base de résines acryliques, couleur blanche, à séchage rapide, appliqué à la brosse, au rouleau ou au pistolet, avec un contenu de substances organiques volatiles (VOC) < 140 g/l, Euroclasse B-s1, d0 de réaction au feu, selon NF EN 13501-1, à appliquer à la brosse, au rouleau ou au pistolet. (matériau) | 0.184 | 22.41 | 4.123 |
| mo038 | h | Compagnon professionnel III/CP2 peintre. (main-d'œuvre) | 0.304 | 29.25 | 8.892 |
| mo076 | h | Ouvrier professionnel II/OP peintre. (main-d'œuvre) | 0.059 | 26.02 | 1.535 |
| % | % | Frais de chantier des unités d'ouvrage | 2 % | 16.469 | 0.329 |
|  |  | Coûts directs |  |  | 16.798 |

Déchets:
- pose: mt27plj020a; facteur de déchet 0.03
- pose: mt27eaj010a; facteur de déchet 0.0275

## Ressources

**mt27plj020a** l Impression étanche pour intérieur et extérieur
Données techniques: Coût énergétique 102.951 MJ; Émission de CO2 3.919 kg; Code CED 17 09 04; Masse de l'élément 1.36 kg; Volume 0.000907 m3
Déchets:
- emballage: re150104 Emballages métalliques. (composant de déchet); quantité 0.064 kg; Code CED 15 01 04; Masse de l'élément 1 kg; Volume 0.001667 m3

**mt27eaj010a** l Émail à l'eau pour intérieur
Données techniques: Coût énergétique 54.853 MJ; Émission de CO2 2.895 kg; Code CED 08 01 11; Masse de l'élément 1.23 kg; Volume 0.001367 m3
Déchets:
- emballage: re150104 Emballages métalliques; quantité 0.057 kg
