# Peinture naturelle d'origine minérale à la chaux sur parement intérieur en béton

- Propriété du fichier: CYPE Ingenieros S.A.
- Format: FIEBDC-3/2016
- Logiciel: Générateur de prix de la construction. CYPE Ingenieros, S.A.
- Date: 05/07/2024
- Devise: EUR
- Coûts indirects: 3 %
- Frais généraux: 13 %
- Bénéfice: 6 %
- TVA: 20 %

## F Aménagements et finitions

### FP Peintures

#### FPX Peintures à la chaux

**FPX010** m² Peinture naturelle d'origine minérale à la chaux sur parement intérieur en béton.
Application manuelle de deux couches de peinture naturelle d'origine minérale à la chaux, couleur blanche, finition mate, texture lisse, non diluée, (rendement: 0,14 l/m² chaque couche); sur parement intérieur en béton, vertical, jusqu'à 3 m de hauteur.
Critère d'évaluation économique: Le prix comprend la protection des éléments du contour qui pourraient être affectés pendant les travaux et la résolution des points singuliers.
Inclut: Préparation du support. Application d'une couche de fond et une couche de finition.
Critère pour le métré: Surface mesurée selon documentation graphique du Projet, avec le même critère que le support de base.
Critère pour le mémoire: On mesurera la surface réellement exécutée selon les spécifications du Projet, avec le même critère que le support de base.

| Code | U | Désignation | Quantité | Prix | Montant |
|---|---|---|---|---|---|
| mt27pco020o | l | Peinture naturelle d'origine minérale à la chaux pour intérieur, à base de chaux aérée type CL 90-S PL, selon NF EN 459-1, additifs spéciaux, charges inertes et pigments naturels, couleur blanche, finition mate, texture lisse, sans substances organiques volatiles (VOC), avec l'Écolabel Européen; à appliquer à la brosse, au rouleau ou au pistolet. (matériau) | 0.28 | 4.1 | 1.148 |
| mo038 | h | Compagnon professionnel III/CP2 peintre. (main-d'œuvre) | 0.098 | 29.25 | 2.867 |
| mo076 | h | Ouvrier professionnel II/OP peintre. (main-d'œuvre) | 0.098 | 26.02 | 2.550 |
| % | % | Frais de chantier des unités d'ouvrage | 2 % | 6.565 | 0.131 |
|  |  | Coûts directs |  |  | 6.696 |
