# Plancher technique continu de plaques de plâtre renforcées avec des fibres

- Propriété du fichier: CYPE INGENIEROS, S.A.
- Format: FIEBDC-3/2002
- Devise: EUR
- Coûts indirects: 3.00 %
- Frais généraux: 13.00 %
- Bénéfice: 6.00 %
- TVA: 20.00 %

**FSA090** m² Plancher technique continu de plaques de plâtre renforcées avec des fibres, de 1200x600 mm et 38 mm d'épaisseur, avec les bords longitudinaux à rainure et languette, appuyées sur pieds réglables en acier galvanisé, pour des hauteurs comprises entre 53 et 90 mm, prêt à recevoir le revêtement (non compris dans ce prix).
Fourniture et mise en place d'un plancher technique continu constitué de plaques de plâtre renforcées avec des fibres, de 1200x600 mm et 38 mm d'épaisseur, avec les bords longitudinaux à rainure et languette, appuyées sur pieds réglables en acier galvanisé, pour des hauteurs comprises entre 53 et 90 mm, fixés sur la surface d'appui avec un adhésif. Comprend les cadres pour les bouches d'inspection, la préparation de la surface d'appui des socles par aspiration et nettoyage des restes d'ouvrage, l'impression de la surface base, l'implantation et la fixation des socles au sol avec de la colle la mise en place des bossages sur les socles et la fixation du filet qui régule sa hauteur avec de la colle, la bande périmétrique de laine de roche pour la désolidarisation du périmètre, l'union des plaques à l'aide d'une colle à joints appliqué sur la zone d'assemblage et d'impression de la surface, pour réduire l'absorption et améliorer l'adhérence. Totalement monté et préparé pour supporter un revêtement (non compris dans ce prix).
Inclut: Impression de la surface de base. Implantation des axes des piédestaux et marquage des niveaux. Mise en place, nivellement et fixation des piédestaux. Mise en place des plaques. Impression de la surface de finition.
Critère de métré de projet: Surface utile, mesurée selon documentation graphique du Projet. Le métré par ruptures et recoupes n'a pas été incrémenté 5% de pièces de plus a été considéré dans la décomposition.
Critère de mesure de l'ouvrage: On mesurera la surface réellement exécutée selon les spécifications du Projet.

| Code | U | Désignation | Quantité | Prix | Montant |
|---|---|---|---|---|---|
| mt12pik040a | kg | Impression pour réduire l'absorption et améliorer l'adhérence. (matériau) | 0.320 | 7.94 | 2.54 |
| mt12psk040a | m | Bande périmétrique de laine de roche de 12 mm d'épaisseur et 100 mm de largeur. (matériau) | 1.000 | 2.53 | 2.53 |
| mt12psk080a | U | Cartouche de 600 cm³ de colle pour fixation de pieds réglables à la surface d'appui. (matériau) | 0.010 | 5.24 | 0.05 |
| mt12psk060d | U | Pied réglable en acier galvanisé, pour des hauteurs comprises entre 53 et 90 mm. Comprend accessoires. (matériau) | 3.000 | 1.26 | 3.78 |
| mt12psk050nf | m² | Plaque de plâtre renforcée avec des fibres, de 1200x600 mm et de 38 mm d'épaisseur, avec les bords longitudinaux à rainure et languette, pour application dans les sols techniques continus; classement 5/2/A/1, selon NF EN 12825. (matériau) | 1.050 | 53.82 | 56.51 |
| mt12psk070a | U | Cartouche de 1 kg de colle pour joints. (matériau) | 0.070 | 23.36 | 1.64 |
| mo011 | h | Compagnon professionnel III/CP2 monteur. (main-d'œuvre) | 0.419 | 24.91 | 10.44 |
| mo080 | h | Ouvrier professionnel II/OP monteur. (main-d'œuvre) | 0.419 | 21.40 | 8.97 |
| % | % | Coûts directs complémentaires | 2 % | 86.46 | 1.73 |
|  |  | Coûts directs |  |  | 88.19 |
