# Revêtement de sol continu pour intérieurs réalisé par application de recouvrement lisse pour surfaces décoratives, sur revêtement intérieur en béton (non compris dans ce prix)

- Propriété du fichier: CYPE INGENIEROS, S.A.
- Format: FIEBDC-3/2002
- Devise: EUR
- Coûts indirects: 3.00 %
- Frais généraux: 13.00 %
- Bénéfice: 6.00 %
- TVA: 20.00 %

**FSM010** m² Revêtement de sol continu pour intérieurs réalisé par application de recouvrement lisse pour surfaces décoratives, sur revêtement intérieur en béton (non compris dans ce prix).
Réalisation de revêtement de sol continu lisse pour intérieurs constitué d'un système époxydique bicomposant, sans dissolvants, pigmenté et avec ajout de minéraux, obtenu par l'application successive de deux couches de peinture bicomposant à base de résines époxy, de haute adhérence aux supports hydrauliques, étendues à la main à l'aide d'un râteau en caoutchouc ou d'un rouleau, abrasion Taber à sec < 0,2 g et rendement approché de 0,3 kg/m² par couche; saupoudrage à saturation de flakes (particules laminées, en forme de flocons ou d'écailles), de PVA (polyvinylacétate), avec un rendement approché de 0,5 kg/m²; balayage et/ou aspiration du PVA excédant; et couche de scellement avec peinture bicomposant incolore à base de résines époxy, extension à la main à l'aide d'un rouleau, avec un rendement approché de 0,5 kg/m², avec une épaisseur totale approximative de 0,3 mm, sur revêtement intérieur en béton lissage mécaniquement (non compris dans ce prix).
Inclut: Nettoyage et préparation du support. Implantation des joints et des planchers de travail. Application de la couche d'impression. Application de la couche de mortier. Application de la couche de scellage. Nettoyage final de la surface terminée.
Critère de métré de projet: Surface mesurée selon documentation graphique du Projet.
Critère de mesure de l'ouvrage: On mesurera la surface réellement exécutée selon les spécifications du Projet.

| Code | U | Désignation | Quantité | Prix | Montant |
|---|---|---|---|---|---|
| mt47adc160a | kg | Peinture bicomposant à base de résines époxy. (matériau) | 0.600 | 6.47 | 3.88 |
| mt47adc190a | kg | Flakes (particules laminées, en forme de flocons ou d'écailles), de PVA (polyvinylacétate). (matériau) | 0.500 | 7.27 | 3.64 |
| mt47adc200a | kg | Peinture bicomposant incolore à base de résines époxy. (matériau) | 0.500 | 9.56 | 4.78 |
| mo020 | h | Compagnon professionnel III/CP2 construction. (main-d'œuvre) | 0.335 | 24.11 | 8.08 |
| mo077 | h | Ouvrier professionnel II/OP construction. (main-d'œuvre) | 0.395 | 21.40 | 8.45 |
| mo113 | h | Ouvrier d'exécution I/OE1 construction. (main-d'œuvre) | 0.395 | 20.14 | 7.96 |
| % | % | Coûts directs complémentaires | 2 % | 36.79 | 0.74 |
|  |  | Coûts directs |  |  | 37.53 |
