# Consolidation d'un revêtement de sol céramique

- Propriété du fichier: CYPE Ingenieros S.A.
- Format: FIEBDC-3/2016
- Logiciel: Générateur de prix de la construction. CYPE Ingenieros, S.A.
- Date: 05/07/2024
- Devise: EUR
- Coûts indirects: 3 %
- Frais généraux: 13 %
- Bénéfice: 6 %
- TVA: 20 %

## F Aménagements et finitions

### FS Revêtements de sols

#### FSR Réparation

**FSR050** m² Consolidation d'un revêtement de sol céramique.
Consolidation d'un revêtement de sol céramique, en état de conservation bon, par application de minéralisateur de base hydrofuge respirante comme protecteur de surface et une couche de cire naturelle d'abeille comme traitement protecteur et décoratif. Comprend le nettoyage, suppression des incrustations avec un scalpel.
Inclut: Nettoyage et préparation de la surface support. Application du minéralisateur. Application d'une couche de finition.
Critère pour le métré: Surface mesurée selon documentation graphique du Projet.
Critère pour le mémoire: On mesurera la surface réellement exécutée selon les spécifications du Projet.

| Code | U | Désignation | Quantité | Prix | Montant |
|---|---|---|---|---|---|
| mt08lim090a | kg | Cire naturelle d'abeille, pour cirage des sols. (matériau) | 0.1 | 7.49 | 0.749 |
| mt27pfj150 | kg | Minéralisateur de base hydrofuge respirante. (matériau) | 0.15 | 5.5 | 0.825 |
| mt08aaa010a | m³ | Eau. (matériau) | 0.05 | 1.5 | 0.075 |
| mo020 | h | Compagnon professionnel III/CP2 construction. (main-d'œuvre) | 0.238 | 29.25 | 6.962 |
| mo113 | h | Ouvrier d'exécution I/OE1 construction. (main-d'œuvre) | 0.119 | 24.51 | 2.917 |
| % | % | Frais de chantier des unités d'ouvrage | 2 % | 11.528 | 0.231 |
|  |  | Coûts directs |  |  | 11.759 |

Déchets:
- pose: mt08lim090a Cire naturelle d'abeille, pour cirage des sols; facteur de déchet 0.03

## Ressources

**mt08lim090a** kg Cire naturelle d'abeille, pour cirage des sols
Données techniques: Coût énergétique 0.291 MJ; Émission de CO2 0.014 kg; Code CED 17 09 04; Masse de l'élément 1 kg; Volume 0.000667 m3
Déchets:
- emballage: re170203 Plastique. (composant de déchet); quantité 0.003 kg; Code CED 17 02 03; Masse de l'élément 1 kg; Volume 0.001667 m3

**mt08aaa010a** m³ Eau
Données techniques: Coût énergétique 60.000 MJ; Émission de CO2 30.000 kg
