# Cadre périphérique pour tapis d'entrée au bâtiment

- Propriété du fichier: CYPE Ingenieros S.A.
- Format: FIEBDC-3/2016
- Logiciel: Générateur de prix de la construction. CYPE Ingenieros, S.A.
- Date: 13/12/2023
- Devise: EUR
- Coûts indirects: 3 %
- Frais généraux: 13 %
- Bénéfice: 6 %
- TVA: 20 %

## F Aménagements et finitions

### FS Revêtements de sols

#### FSS Paillassons

**FSS080** m Cadre périphérique pour tapis d'entrée au bâtiment.
Cadre périphérique pour tapis d'entrée au bâtiment, constituée de cornières en acier inoxydable AISI 304, avec ailes de 46x25x3 mm de longueur et 3 mm d'épaisseur. POSE: dans le décaissement du revêtement de sol.
Critère d'évaluation économique: Le prix ne comprend pas la réalisation du rainurage.
Inclut: Préparation de la surface support. Mise en place et fixation mécanique du profilé. Scellement des joints.
Critère pour le métré: Longueur mesurée selon documentation graphique du Projet.
Critère pour le mémoire: On mesurera la longueur réellement exécutée selon les spécifications du Projet.

| Code | U | Désignation | Quantité | Prix | Montant |
|---|---|---|---|---|---|
| mt18fel040d | m | Cadre périphérique pour tapis d'entrée au bâtiment, constituée de cornières en acier inoxydable AISI 304, avec ailes de 46x25x3 mm de longueur et 3 mm d'épaisseur et éléments de fixation au support. (matériau) | 1 | 61.6 | 61.600 |
| mt20wwa030 | U | Cartouche de 310 cm³ de mastic de polyuréthane imperméable. (matériau) | 0.032 | 7.32 | 0.234 |
| mo027 | h | Compagnon professionnel III/CP2 poseur de moquettes et de revêtements textiles. (main-d'œuvre) | 0.059 | 28.94 | 1.707 |
| % | % | Frais de chantier des unités d'ouvrage | 2 % | 63.541 | 1.271 |
|  |  | Coûts directs |  |  | 64.812 |

Déchets:
- pose: mt20wwa030 Cartouche de 310 cm³ de mastic de polyuréthane imperméable; facteur de déchet 0.06

## Ressources

**mt20wwa030** U Cartouche de 310 cm³ de mastic de polyuréthane imperméable
Données techniques: Coût énergétique 12.716 MJ; Émission de CO2 0.628 kg; Code CED 17 09 04; Masse de l'élément 0.021 kg; Volume 0.000014 m3
Déchets:
- emballage: re170203 Plastique. (composant de déchet); quantité 0.1 kg; Code CED 17 02 03; Masse de l'élément 1 kg; Volume 0.001667 m3
