# Mise en place et fixation d'un petit élément, par scellement sur le parement en maçonnerie de brique creuse en terre cuite, avec du mortier de ciment, industriel, avec additif hydrofuge, M-5

- Propriété du fichier: CYPE INGENIEROS, S.A.
- Format: FIEBDC-3/2002
- Devise: EUR
- Coûts indirects: 3.00 %
- Frais généraux: 13.00 %
- Bénéfice: 6.00 %
- TVA: 20.00 %

**FXM110** U Mise en place et fixation d'un petit élément, par scellement sur le parement en maçonnerie de brique creuse en terre cuite, avec du mortier de ciment, industriel, avec additif hydrofuge, M-5.
Mise en place et fixation d'un petit élément, par scellement sur le parement en maçonnerie de brique creuse en terre cuite, avec du mortier de ciment, industriel, avec additif hydrofuge, M-5. Comprend l'implantation.
Inclut: Implantation. Réalisation d'ouvertures. Bouchage des trous.
Critère de métré de projet: Nombre d'unités prévues, selon documentation graphique du Projet.
Critère de mesure de l'ouvrage: On mesurera le nombre d'unités réellement exécutées selon les spécifications du Projet.

| Code | U | Désignation | Quantité | Prix | Montant |
|---|---|---|---|---|---|
| mt08aaa010a | m³ | Eau. (matériau) | 0.006 | 1.50 | 0.01 |
| mt09mif010ia | t | Mortier industriel pour maçonnerie, de ciment, couleur gris, avec additif hydrofuge, catégorie M-5 (résistance à la compression 5 N/mm²), fourni en sacs, selon NF EN 998-2. (matériau) | 0.002 | 36.25 | 0.07 |
| mo020 | h | Compagnon professionnel III/CP2 VRD espaces privés. (main-d'œuvre) | 0.255 | 24.11 | 6.15 |
| mo113 | h | Ouvrier d'exécution I/OE1 VRD espaces privés. (main-d'œuvre) | 0.128 | 20.14 | 2.58 |
| % | % | Coûts directs complémentaires | 2 % | 8.81 | 0.18 |
|  |  | Coûts directs |  |  | 8.99 |
