# Reconstruction d'un vide

- Propriété du fichier: CYPE INGENIEROS, S.A.
- Format: FIEBDC-3/2002
- Devise: EUR
- Coûts indirects: 3.00 %
- Frais généraux: 13.00 %
- Bénéfice: 6.00 %
- TVA: 20.00 %

**FXR010** m² Reconstruction d'un vide, réalisé provisoirement, dans une cloison de 5 cm d'épaisseur, en maçonnerie de brique creuse en terre cuite à une rangée de perforations horizontales, à revêtir, 385x50x250 mm, pose avec plâtre pour cloisonner, avec bande élastique dans les liaisons avec d'autres éléments constructifs, de bande flexible de polyéthylène réticulé à cellule fermée, de 10 mm d'épaisseur et 150 mm de largeur.
Reconstruction d'un vide, réalisé provisoirement pour faciliter la réalisation des travaux de réhabilitation, dans une cloison de 5 cm d'épaisseur, en maçonnerie de brique creuse en terre cuite à une rangée de perforations horizontales, à revêtir, 385x50x250 mm, selon NF EN 771-1, résistance thermique de la maçonnerie 0,25 m²K/W, pose avec plâtre pour cloisonner (C2), avec bande élastique dans les liaisons avec d'autres éléments constructifs, de bande flexible de polyéthylène réticulé à cellule fermée, de 10 mm d'épaisseur et 150 mm de largeur, résistance thermique 0,25 m²K/W, conductivité thermique 0,04 W/(mK). Comprend l'implantation, mise en place des bandes élastiques, le nivellement et la mise d'aplomb, les chutes et les ruptures, les harpages, les mouchettes, la réalisation des rencontres et le nettoyage.
Inclut: Mise en place des bandes élastiques à la base et sur les côtés. Mise en place et mise d'aplomb de regards de référence. Pose des fils entre les mires. Mise en place des pièces par rangées à niveau. Mise en place des bandes élastiques à l'encontre de la maçonnerie et du plancher supérieur. Rencontres de la maçonnerie avec les façades, les poteaux et les cloisons. Rencontre de la maçonnerie et du plancher supérieur. Nettoyage du parement.
Critère de métré de projet: Surface mesurée selon documentation graphique du Projet, sans dupliquer les coins ni les rencontres, en déduisant les ouvertures de surface supérieure à 3 m².
Critère de mesure de l'ouvrage: On mesurera la surface réellement exécutée selon les spécifications du Projet, sans dupliquer les coins ni les rencontres, en déduisant les ouvertures de surface supérieure à 3 m².

| Code | U | Désignation | Quantité | Prix | Montant |
|---|---|---|---|---|---|
| mt04lbx020r | U | Brique creuse en terre cuite à une rangée de perforations horizontales, à revêtir, 385x50x250 mm, selon NF EN 771-1, résistance thermique de la maçonnerie 0,25 m²K/W. (matériau) | 10.000 | 0.88 | 8.80 |
| mt09pye030 | kg | Plâtre pour cloisonner, C2/30/2 selon NF EN 13279-1. (matériau) | 5.080 | 0.38 | 1.93 |
| mt09pye010b | m³ | Pâte de plâtre de construction B1, selon NF EN 13279-1. (matériau) | 0.001 | 78.89 | 0.08 |
| mo021 | h | Compagnon professionnel III/CP2 VRD espaces privés pour des travaux de maçonnerie. (main-d'œuvre) | 0.433 | 24.11 | 10.44 |
| mo114 | h | Ouvrier d'exécution I/OE1 VRD espaces privés pour des travaux de maçonnerie. (main-d'œuvre) | 0.249 | 20.14 | 5.01 |
| % | % | Coûts directs complémentaires | 2 % | 26.26 | 0.53 |
|  |  | Coûts directs |  |  | 26.79 |
