# Ancrage dans une fondation existante en béton

- Propriété du fichier: CYPE INGENIEROS, S.A.
- Format: FIEBDC-3/2002
- Devise: EUR
- Coûts indirects: 3.00 %
- Frais généraux: 13.00 %
- Bénéfice: 6.00 %
- TVA: 20.00 %

**GAO200** U Ancrage dans une fondation existante en béton, d'une barre à haute adhérence en acier Fe E 500 de 20 mm de diamètre, avec résine époxy-acrylate, sans styrène, appliquée par pistolet manuel ou pneumatique, avec un tube de dosage et de mélange automatique, placée dans un trou de 29 mm de diamètre et 600 mm de profondeur, pour la connexion latérale entre la fondation existante et la nouvelle fondation en béton, en reprise en sous-oeuvre de fondation.
Ancrage dans une fondation existante en béton, d'une barre à haute adhérence en acier Fe E 500 de 20 mm de diamètre, avec résine époxy-acrylate, sans styrène, appliquée par pistolet manuel ou pneumatique, avec un tube de dosage et de mélange automatique, placée dans un trou de 29 mm de diamètre et 600 mm de profondeur, pour la connexion latérale entre la fondation existante et la nouvelle fondation en béton, en reprise en sous-oeuvre de fondation.
Inclut: Implantation de l'ancrage. Réalisation du trou. Nettoyage de la surface par soufflage avec un équipement à air sous pression. Application de la résine. Mise en place de l'armature.
Critère pour le métré: Nombre d'unités prévues, selon documentation graphique du Projet.
Critère pour le mémoire: On mesurera le nombre d'unités réellement exécutées selon les spécifications du Projet.
Critère d'évaluation économique: Le prix ne comprend pas la nouvelle fondation.

| Code | U | Désignation | Quantité | Prix | Montant |
|---|---|---|---|---|---|
| mt26reh100o | U | Cartouche de 825 ml de résine époxy-acrylate, sans styrène, à deux composants, avec doseur et buse mélangeuse automatique, pour ancrages structuraux verticaux et horizontaux. (matériau) | 0.880 | 14.45 | 12.72 |
| mt07aco050a | kg | Ferraille élaborée en atelier industriel avec barres en acier haute adhérence, Fe E 500, de divers diamètres. (matériau) | 2.200 | 1.37 | 3.01 |
| mo089 | h | Ouvrier professionnel II/OP du béton. (main-d'œuvre) | 0.476 | 23.79 | 11.32 |
| % | % | Frais de chantier des unités d'ouvrage | 2 % | 27.05 | 0.54 |
|  |  | Coûts directs |  |  | 27.59 |
