# Platelage de base de panneaux OSB 3 à copeaux orientés, à bords soignés, de 10 mm d'épaisseur, placé avec des fixations mécaniques

- Propriété du fichier: CYPE INGENIEROS, S.A.
- Format: FIEBDC-3/2002
- Devise: EUR
- Coûts indirects: 3.00 %
- Frais généraux: 13.00 %
- Bénéfice: 6.00 %
- TVA: 20.00 %

**GPO050** m² Platelage de base de panneaux OSB 3 à copeaux orientés, à bords soignés, de 10 mm d'épaisseur, placé avec des fixations mécaniques.
Platelage de base de panneaux OSB 3 à copeaux orientés, à bords soignés, de 10 mm d'épaisseur, densité 620 kg/m³, fixé avec des clous en acier galvanisé. Comprend les découpes et le renfort des bords avec des vis.
Inclut: Implantation des pièces. Clouage des pièces au support base.
Critère de métré de projet: Surface mesurée selon documentation graphique du Projet.
Critère de mesure de l'ouvrage: On mesurera la surface réellement exécutée selon les spécifications du Projet.

| Code | U | Désignation | Quantité | Prix | Montant |
|---|---|---|---|---|---|
| mt07tdm030a | m² | Panneau OSB 3 à copeaux orientés à bords soignés, de 10 mm d'épaisseur, densité 620 kg/m³, Euroclasse D-s2, d0 de réaction au feu et classe E1 en émission de formaldéhyde, selon NF EN 300. (matériau) | 1.050 | 6.50 | 6.83 |
| mt50spa101 | kg | Clous en acier. (matériau) | 0.150 | 1.30 | 0.20 |
| mo048 | h | Compagnon professionnel III/CP2 charpentier bois. (main-d'œuvre) | 0.197 | 26.87 | 5.29 |
| mo095 | h | Ouvrier professionnel II/OP charpentier bois. (main-d'œuvre) | 0.098 | 24.41 | 2.39 |
| % | % | Coûts directs complémentaires | 2 % | 14.71 | 0.29 |
|  |  | Coûts directs |  |  | 15.00 |
