# Panneau de base de panneaux contreplaqués, type NF Extérieur CTB-X et à bords soignés, de 18 mm d'épaisseur, placé avec des fixations mécaniques

- Propriété du fichier: CYPE INGENIEROS, S.A.
- Format: FIEBDC-3/2002
- Devise: EUR
- Coûts indirects: 3.00 %
- Frais généraux: 13.00 %
- Bénéfice: 6.00 %
- TVA: 20.00 %

**GPO060** m² Panneau de base de panneaux contreplaqués, type NF Extérieur CTB-X et à bords soignés, de 18 mm d'épaisseur, placé avec des fixations mécaniques.
Fourniture et mise en place d'un panneau de base de panneaux contreplaqués, type NF Extérieur CTB-X et à bords soignés, de 18 mm d'épaisseur, avec le traitement adapté, avec classe d'utilisation 2 selon NF EN 335, classe E1 en émission de formaldéhyde, placé avec des clous en acier galvanisé. Comprend les découpes et le renfort des bords avec des vis.
Inclut: Implantation des pièces. Clouage des pièces au support base.
Critère de métré de projet: Surface mesurée selon documentation graphique du Projet.
Critère de mesure de l'ouvrage: On mesurera la surface réellement exécutée selon les spécifications du Projet.

| Code | U | Désignation | Quantité | Prix | Montant |
|---|---|---|---|---|---|
| mt07tdm020m | m² | Panneau contreplaqué, type NF Extérieur CTB-X et à bords soignés, de 18 mm d'épaisseur, avec le traitement adapté, avec classe d'utilisation 2 selon NF EN 335, classe E1 en émission de formaldéhyde. (matériau) | 1.050 | 22.70 | 23.84 |
| mt50spa101 | kg | Clous en acier. (matériau) | 0.150 | 1.30 | 0.20 |
| mo048 | h | Compagnon professionnel III/CP2 charpentier bois. (main-d'œuvre) | 0.216 | 25.31 | 5.47 |
| mo095 | h | Ouvrier professionnel II/OP charpentier bois. (main-d'œuvre) | 0.108 | 22.46 | 2.43 |
| % | % | Coûts directs complémentaires | 2 % | 31.94 | 0.64 |
|  |  | Coûts directs |  |  | 32.58 |
