# Panneau de base de panneaux OSB 3 à copeaux orientés, à rainure et languette, de 10 mm d'épaisseur, placé avec des fixations mécaniques

- Propriété du fichier: CYPE INGENIEROS, S.A.
- Format: FIEBDC-3/2002
- Devise: EUR
- Coûts indirects: 3.00 %
- Frais généraux: 13.00 %
- Bénéfice: 6.00 %
- TVA: 20.00 %

**GPO060** m² Panneau de base de panneaux OSB 3 à copeaux orientés, à rainure et languette, de 10 mm d'épaisseur, placé avec des fixations mécaniques.
Fourniture et mise en place d'un panneau de base de panneaux OSB 3 à copeaux orientés, à rainure et languette, de 10 mm d'épaisseur, densité 620 kg/m³, placé avec des clous en acier galvanisé. Comprend les découpes et le renfort des bords avec des vis.
Inclut: Implantation des pièces. Clouage des pièces au support base.
Critère de métré de projet: Surface mesurée selon documentation graphique du Projet.
Critère de mesure de l'ouvrage: On mesurera la surface réellement exécutée selon les spécifications du Projet.

| Code | U | Désignation | Quantité | Prix | Montant |
|---|---|---|---|---|---|
| mt07tdm030z | m² | Panneau OSB 3 à copeaux orientés à rainure et languette, de 10 mm d'épaisseur, densité 620 kg/m³, Euroclasse D-s2, d0 de réaction au feu et classe E1 en émission de formaldéhyde, selon NF EN 300. (matériau) | 1.050 | 7.15 | 7.51 |
| mt50spa101 | kg | Clous en acier. (matériau) | 0.150 | 1.30 | 0.20 |
| mo048 | h | Compagnon professionnel III/CP2 charpentier bois. (main-d'œuvre) | 0.216 | 25.31 | 5.47 |
| mo095 | h | Ouvrier professionnel II/OP charpentier bois. (main-d'œuvre) | 0.108 | 22.46 | 2.43 |
| % | % | Coûts directs complémentaires | 2 % | 15.61 | 0.31 |
|  |  | Coûts directs |  |  | 15.92 |
