# Panneau visible en lames en mélèze d'Europe (Larix decidua) sans défauts, de 180 mm de largeur et 22 mm d'épaisseur, avec à bords soignés, clouées sur des lambourdes de 50x50 mm

- Propriété du fichier: CYPE INGENIEROS, S.A.
- Format: FIEBDC-3/2002
- Devise: EUR
- Coûts indirects: 3.00 %
- Frais généraux: 13.00 %
- Bénéfice: 6.00 %
- TVA: 20.00 %

**GPO070** m² Panneau visible en lames en mélèze d'Europe (Larix decidua) sans défauts, de 180 mm de largeur et 22 mm d'épaisseur, avec à bords soignés, clouées sur des lambourdes de 50x50 mm.
Fourniture et mise en place d'un panneau visible de lames en mélèze d'Europe (Larix decidua) sans défauts, de 180 mm de largeur et 22 mm d'épaisseur, avec à bords soignés, clouées sur des lambourdes de 50x50 mm, pour la réalisation d'un étage. Comprend la préparation du bois, l'implantation, le nivellement, les découpes et les recoupes, fixation cachée avec des pointes en fer et réalisation des ouvertures.
Inclut: Implantation des axes des lambourdes et marquage des niveaux. Mise en place, nivellement et fixation de lambourdes. Implantation des pièces. Clouage des pièces sur les lambourdes.
Critère de métré de projet: Surface mesurée selon documentation graphique du Projet, en déduisant les ouvertures de surface supérieure à 1 m².
Critère de mesure de l'ouvrage: On mesurera la surface réellement exécutée selon les spécifications du Projet, en déduisant les ouvertures de surface supérieure à 1 m².

| Code | U | Désignation | Quantité | Prix | Montant |
|---|---|---|---|---|---|
| mt07mee515ed | m² | Lames en mélèze d'Europe (Larix decidua) sans défauts, de 180 mm de largeur et 22 mm d'épaisseur, avec à bords soignés. (matériau) | 1.100 | 6.20 | 6.82 |
| mt07mee202i | m | Lambourde de 50x50 mm de section, en bois de sapin rouge (Picea abies) traité en autoclave, avec classe d'utilisation 3 selon NF EN 335. (matériau) | 3.000 | 3.63 | 10.89 |
| mt50spa102 | kg | Clous en fer. (matériau) | 0.300 | 1.04 | 0.31 |
| mo048 | h | Compagnon professionnel III/CP2 charpentier bois. (main-d'œuvre) | 0.473 | 25.31 | 11.97 |
| mo095 | h | Ouvrier professionnel II/OP charpentier bois. (main-d'œuvre) | 0.473 | 22.46 | 10.62 |
| % | % | Coûts directs complémentaires | 2 % | 40.61 | 0.81 |
|  |  | Coûts directs |  |  | 41.42 |
