# Ancrage mécanique par cheville à expansion

- Propriété du fichier: CYPE INGENIEROS, S.A.
- Format: FIEBDC-3/2002
- Devise: EUR
- Coûts indirects: 3.00 %
- Frais généraux: 13.00 %
- Bénéfice: 6.00 %
- TVA: 20.00 %

**GXM040** U Ancrage mécanique par cheville à expansion, femelle, d'acier zingué, M8x40, insérée dans un perçage de 10 mm de diamètre et 40 mm de profondeur, réalisé avec une perceuse avec marteau percuteur et mèche, sur élément non fissuré en béton de 20 N/mm² de résistance caractéristique minimale et 50 N/mm² de résistance caractéristique maximale.
Ancrage mécanique par cheville à expansion, femelle, d'acier zingué, M8x40, insérée dans un perçage de 10 mm de diamètre et 40 mm de profondeur, réalisé avec une perceuse avec marteau percuteur et mèche, sur élément non fissuré en béton de 20 N/mm² de résistance caractéristique minimale et 50 N/mm² de résistance caractéristique maximale.
Inclut: Implantation de la position de l'ancrage. Exécution de la perforation. Nettoyage de la poussière résultante. Introduction de l'ancrage. Coup à la base du cône intérieur avec l'outil de mise en place. Nettoyage des restes excédants.
Critère de métré de projet: Nombre d'unités prévues, selon documentation graphique du Projet.
Critère de mesure de l'ouvrage: On mesurera le nombre d'unités réellement exécutées selon les spécifications du Projet.
Critère d'évaluation économique: Le prix ne comprend pas l'élément de fixation.

| Code | U | Désignation | Quantité | Prix | Montant |
|---|---|---|---|---|---|
| mt26wur270bb | U | Cheville à expansion, femelle, d'acier zingué, M8x40, de 10 mm de diamètre et 40 mm de longueur, composée de douille à expansion avec cône intérieur, pour fixation sur des éléments en béton, non fissurés. (matériau) | 1.000 | 96.03 | 96.03 |
| mo020 | h | Compagnon professionnel III/CP2 construction. (main-d'œuvre) | 0.066 | 24.67 | 1.63 |
| mo112 | h | Ouvrier d'exécution I/OE2 construction. (main-d'œuvre) | 0.066 | 21.29 | 1.41 |
| % | % | Coûts directs complémentaires | 2 % | 99.07 | 1.98 |
|  |  | Coûts directs |  |  | 101.05 |
