# Essai sur un échantillon de profilé en aluminium pour menuiserie, avec détermination de: épaisseur du film anodisé, qualité de scellage du film anodisé

- Propriété du fichier: CYPE INGENIEROS, S.A.
- Format: FIEBDC-3/2002
- Devise: EUR
- Coûts indirects: 3.00 %
- Frais généraux: 13.00 %
- Bénéfice: 6.00 %
- TVA: 20.00 %

**QCM010** U Essai sur un échantillon de profilé en aluminium pour menuiserie, avec détermination de: épaisseur du film anodisé, qualité de scellage du film anodisé.
Essais à réaliser en laboratoire accrédité dans le domaine technique correspondant, sur un échantillon, pris sur chantier, d'un profilé en aluminium utilisé dans la fabrication d'une menuiserie, pour la détermination des caractéristiques suivantes: épaisseur du film anodisé selon NF EN 12373-3, qualité de scellage du film anodisé selon NF EN 12373-5 et NF EN 12373-6. Comprend le déplacement au site et le rapport des résultats.
Inclut: Déplacement sur chantier. Prise d'échantillons. Réalisation des essais. Rédaction d'un rapport des résultats des essais réalisés.
Critère pour le métré: Essai à réaliser, selon documentation du Plan de contrôle de qualité.

| Code | U | Désignation | Quantité | Prix | Montant |
|---|---|---|---|---|---|
| mt49des010 | U | Répercussion de déplacement sur site pour la prise d'échantillons. (matériau) | 1.000 | 0.74 | 0.74 |
| mt49alc020 | U | Prise sur chantier d'échantillons d'éléments de menuiserie en aluminium anodisé. (matériau) | 1.000 | 32.02 | 32.02 |
| mt49alc040 | U | Essai pour déterminer l'épaisseur d'un film anodisé par la méthode des courants de Foucault, selon NF EN 12373-3. (matériau) | 1.000 | 168.15 | 168.15 |
| mt49alc070 | U | Essai pour déterminer la qualité du scellage de la couche d'anodisé, selon NF EN 12373-5 et NF EN 12373-6. (matériau) | 1.000 | 138.01 | 138.01 |
| mt49alc030 | U | Rapport des résultats des essais réalisés sur un échantillon de menuiserie en aluminium anodisé. (matériau) | 1.000 | 96.06 | 96.06 |
| % | % | Frais de chantier des unités d'ouvrage | 2 % | 434.98 | 8.70 |
|  |  | Coûts directs |  |  | 443.68 |
