# Équipement air-eau, pompe à chaleur, pour production d'E.C.S., chauffage et refroidissement

- Propriété du fichier: CYPE Ingenieros S.A.
- Format: FIEBDC-3/2016
- Logiciel: Générateur de prix de la construction. CYPE Ingenieros, S.A.
- Date: 25/09/2024
- Devise: EUR
- Coûts indirects: 3 %
- Frais généraux: 13 %
- Bénéfice: 6 %
- TVA: 20 %

## R Rénovation énergétique

### RC Chauffage, climatisation et E.C.S.

#### RCV Unités centralisées de climatisation

**RCV100** U Équipement air-eau, pompe à chaleur, pour production d'E.C.S., chauffage et refroidissement.
Rénovation énergétique des bâtiments via la mise en place, en remplacement d'un équipement existant, d'équipement air-eau, pour production d'E.C.S., chauffage et refroidissement, pour gaz R-410A, alimentation triphasée (400V/50Hz), puissance calorifique 2,28 kW et COP 3,62 avec température de bulbe humide de l'air extérieur 6°C et température de sortie de l'eau 45°C, puissance calorifique 2,67 kW et COP 5,32 avec température de bulbe humide de l'air extérieur 6°C et température de sortie de l'eau 35°C, puissance frigorifique 4,86 kW et EER 2,64 avec température de bulbe sec de l'air extérieur 35°C et température de sortie de l'eau 7°C, puissance frigorifique 7,03 kW et EER 3,52 avec température de bulbe sec de l'air extérieur 35°C et température de sortie de l'eau 18°C, constitué d'une unité intérieure, de 1715x600x610 mm, poids 165 kg, avec réservoir d'E.C.S. de 180 litres et pompe de circulation, une console de contrôle des unités avec écran LCD, avec installation indépendante de l'unité intérieure, et une unité extérieure air-eau, de 640x800x290 mm, poids 46 kg, niveau sonore 45 dBA. Totalement monté, connecté et mis en marche par l'entreprise installatrice pour le contrôle de son bon fonctionnement.
Inclut: Implantation de l'équipement. Mise en place et fixation de l'équipement et ses accessoires. Connecté aux réseaux de conduction d'eau, électrique et de récupération des condensats. Mise en marche.
Critère pour le métré: Nombre d'unités prévues, selon documentation graphique du Projet.
Critère pour le mémoire: On mesurera le nombre d'unités réellement exécutées selon les spécifications du Projet.

| Code | U | Désignation | Quantité | Prix | Montant |
|---|---|---|---|---|---|
| mt42mhi700a | U | Équipement air-eau, pour production d'E.C.S., chauffage et refroidissement, pour gaz R-410A, alimentation triphasée (400V/50Hz), puissance calorifique 2,28 kW et COP 3,62 avec température de bulbe humide de l'air extérieur 6°C et température de sortie de l'eau 45°C, puissance calorifique 2,67 kW et COP 5,32 avec température de bulbe humide de l'air extérieur 6°C et température de sortie de l'eau 35°C, puissance frigorifique 4,86 kW et EER 2,64 avec température de bulbe sec de l'air extérieur 35°C et température de sortie de l'eau 7°C, puissance frigorifique 7,03 kW et EER 3,52 avec température de bulbe sec de l'air extérieur 35°C et température de sortie de l'eau 18°C, constitué d'une unité intérieure, de 1715x600x610 mm, poids 165 kg, avec réservoir d'E.C.S. de 180 litres et pompe de circulation, une console de contrôle des unités avec écran LCD, avec installation indépendante de l'unité intérieure, et une unité extérieure air-eau, de 640x800x290 mm, poids 46 kg, niveau sonore 45 dBA. (matériau) | 1 | 5870.48 | 5870.480 |
| mt37sve010c | U | Vanne à sphère en laiton nickelé à visser de 3/4". (matériau) | 4 | 7.3 | 29.200 |
| mo005 | h | Compagnon professionnel III/CP2 installateur de climatisation. (main-d'œuvre) | 2.831 | 30.2 | 85.496 |
| mo104 | h | Ouvrier professionnel II/OP installateur de climatisation. (main-d'œuvre) | 2.831 | 25.99 | 73.578 |
| % | % | Frais de chantier des unités d'ouvrage | 2 % | 6058.754 | 121.175 |
|  |  | Coûts directs |  |  | 6179.929 |

## Ressources

**mt42mhi700a** U Équipement air-eau
Données techniques: Coût énergétique 9199.823 MJ; Émission de CO2 541.855 kg
Déchets:
- emballage: re150101 Emballages en papier et en carton. (composant de déchet); quantité 2.723 kg; Code CED 15 01 01; Masse de l'élément 1 kg; Volume 0.001333 m3
- emballage: re170201 Bois. (composant de déchet); quantité 0.673 kg; Code CED 17 02 01; Masse de l'élément 1 kg; Volume 0.000909 m3

**mt37sve010c** U Vanne à sphère en laiton nickelé à visser de 3/4"
Données techniques: Coût énergétique 720.409 MJ; Émission de CO2 48.441 kg
Déchets:
- emballage: re150101 Emballages en papier et en carton; quantité 0.072 kg
