# Rénovation énergétique de façade

- Propriété du fichier: CYPE INGENIEROS, S.A.
- Format: FIEBDC-3/2002
- Devise: EUR
- Coûts indirects: 3.00 %
- Frais généraux: 13.00 %
- Bénéfice: 6.00 %
- TVA: 20.00 %

**RFE210** m² Rénovation énergétique de façade, par système de façade ventilée, constitué de panneau composite de 2000 à 6800 mm de longueur, 555 mm de hauteur et 4 mm d'épaisseur, composé de deux tôles en alliage d'aluminium EN AW-5005-A, de 0,5 mm d'épaisseur, laquées avec PVDF par leur face extérieure, finition mat, avec film de protection plastique, unies par un noyau central minéral, de 3 mm d'épaisseur, Euroclasse B-s1, d0 de réaction au feu, formant un bac horizontal avec des plis de 35 mm sur ses quatre côtés, renforcé avec des profilés longitudinaux SZ en aluminium disposés le long de ses bords supérieur et inférieur et rivés à ceux-ci tous les 500 mm maximum, avec des rivets en acier inoxydable et à tête en aluminium; seront également disposés des profilés en aluminium le long des plis verticaux et des renforts intermédiaires collé sur leur face arrière, placé avec le système de cassettes pour une disposition des panneaux horizontale sur sous-structure support composée de montants réalisés avec des profilés en forme d'oméga, en aluminium extrudé, ancrés à la surface support avec consoles de soutien en aluminium et pièces en néoprène pour éviter les ponts thermiques, et isolation de panneau en laine minérale, selon NF EN 13162, de 40 mm d'épaisseur, revêtu sur une de ses faces par un voile noir, fixé mécaniquement sur façade existante.
Rénovation énergétique de façade, par système de façade ventilée, constitué de panneau composite de 2000 à 6800 mm de longueur, 555 mm de hauteur et 4 mm d'épaisseur, composé de deux tôles en alliage d'aluminium EN AW-5005-A, de 0,5 mm d'épaisseur, laquées avec PVDF par leur face extérieure, finition mat, avec film de protection plastique, unies par un noyau central minéral, de 3 mm d'épaisseur, Euroclasse B-s1, d0 de réaction au feu, formant un bac horizontal avec des plis de 35 mm sur ses quatre côtés, renforcé avec des profilés longitudinaux SZ en aluminium disposés le long de ses bords supérieur et inférieur et rivés à ceux-ci tous les 500 mm maximum, avec des rivets en acier inoxydable et à tête en aluminium; seront également disposés des profilés en aluminium le long des plis verticaux et des renforts intermédiaires collé sur leur face arrière, placé avec le système de cassettes pour une disposition des panneaux horizontale sur sous-structure support composée de montants réalisés avec des profilés en forme d'oméga, en aluminium extrudé, de 4 m de longueur maximum, ancrés à la surface support avec consoles de soutien en aluminium et pièces en néoprène pour éviter les ponts thermiques, fixées avec vis en acier inoxydable, et isolation de panneau en laine minérale, selon NF EN 13162, de 40 mm d'épaisseur, revêtu sur une de ses faces par un voile noir, résistance thermique 1,1 m²K/W, conductivité thermique 0,035 W/(mK), placé bord à bord pour éviter les ponts thermiques, fixé mécaniquement sur façade existante et scellage postérieur de toutes les liaisons entre panneaux avec bande de scellage de joints. Comprend la réalisation des linteaux, les appuis de fenêtres, les jambages et les mouchettes, les joints, la réalisation des rencontres et les pièces spéciales.
Inclut: Préparation des éléments de fixation préalablement incorporés à l'ouvrage. Implantation des axes verticaux et horizontaux des joints. Fixation des ancrages au parement support. Réalisation de tous les travaux nécessaires pour la résolution des ouvertures. Alignement, aplomb et nivellement du revêtement. Fixation définitive des pièces à la sous-structure support. Nettoyage final du parement.
Critère de métré de projet: Surface mesurée selon documentation graphique du Projet, sans dupliquer les coins ni les rencontres, en déduisant toutes les ouvertures.
Critère de mesure de l'ouvrage: On mesurera la surface réellement exécutée selon les spécifications du Projet, sans dupliquer les coins ni les rencontres, en déduisant toutes les ouvertures.

| Code | U | Désignation | Quantité | Prix | Montant |
|---|---|---|---|---|---|
| mt16lva070b | m² | Panneau en laine minérale, selon NF EN 13162, de 40 mm d'épaisseur, revêtu sur une de ses faces par un voile noir, résistance thermique 1,1 m²K/W, conductivité thermique 0,035 W/(mK). (matériau) | 1.050 | 5.34 | 5.61 |
| mt16aaa020ab | U | Fixation mécanique pour panneaux isolants de laine minérale, placés directement sur la surface support. (matériau) | 4.000 | 0.20 | 0.80 |
| mt16aaa030 | m | Ruban autoadhésif pour le scellage des joints. (matériau) | 0.440 | 0.30 | 0.13 |
| mt12pra010aa | m² | Panneau composite de 2000 à 6800 mm de longueur, 555 mm de hauteur et 4 mm d'épaisseur, composé de deux tôles en alliage d'aluminium EN AW-5005-A, de 0,5 mm d'épaisseur, laquées avec PVDF par leur face extérieure, finition mat, avec film de protection plastique, unies par un noyau central minéral, de 3 mm d'épaisseur, Euroclasse B-s1, d0 de réaction au feu, formant un bac horizontal avec des plis de 35 mm sur ses quatre côtés, renforcé avec des profilés longitudinaux SZ en aluminium disposés le long de ses bords supérieur et inférieur et rivés à ceux-ci tous les 500 mm maximum, avec des rivets en acier inoxydable et à tête en aluminium; seront également disposés des profilés en aluminium le long des plis verticaux et des renforts intermédiaires collé sur leur face arrière. (matériau) | 1.050 | 45.52 | 47.80 |
| mt12pra100a | m² | Sous-structure support composée de montants réalisés avec des profilés en forme d'oméga, en aluminium extrudé, de 4 m de longueur maximum, ancrés à la surface support avec consoles de soutien en aluminium et pièces en néoprène pour éviter les ponts thermiques, fixées avec vis en acier inoxydable. (matériau) | 1.000 | 30.56 | 30.56 |
| mo054 | h | Compagnon professionnel III/CP2 poseur d'isolants rigides ou flexibles. (main-d'œuvre) | 0.139 | 24.91 | 3.46 |
| mo101 | h | Ouvrier professionnel II/OP poseur d'isolants rigides ou flexibles. (main-d'œuvre) | 0.139 | 21.40 | 2.97 |
| mo052 | h | Compagnon professionnel III/CP2 poseur de systèmes de façades préfabriqués. (main-d'œuvre) | 0.929 | 24.91 | 23.14 |
| mo099 | h | Ouvrier professionnel II/OP poseur de systèmes de façades préfabriqués. (main-d'œuvre) | 0.929 | 21.40 | 19.88 |
| % | % | Coûts directs complémentaires | 3 % | 134.35 | 4.03 |
|  |  | Coûts directs |  |  | 138.38 |
