# Crochet pour salle de bain, double, en acier inoxydable AISI 304, finition laqué, couleur blanche

- Propriété du fichier: CYPE INGENIEROS, S.A.
- Format: FIEBDC-3/2002
- Devise: EUR
- Coûts indirects: 3.00 %
- Frais généraux: 13.00 %
- Bénéfice: 6.00 %
- TVA: 20.00 %

**TBA050** U Crochet pour salle de bain, double, en acier inoxydable AISI 304, finition laqué, couleur blanche.
Crochet pour salle de bain, double, en acier inoxydable AISI 304, finition laqué, couleur blanche, fixé au support avec les fixations fournies par le fabricant. Totalement monté.
Inclut: Implantation et tracé sur le parement de l'emplacement de l'accessoire. Mise en place et fixation des accessoires de support.
Critère de métré de projet: Nombre d'unités prévues, selon documentation graphique du Projet.
Critère de mesure de l'ouvrage: On mesurera le nombre d'unités réellement mises en place selon les spécifications du Projet.

| Code | U | Désignation | Quantité | Prix | Montant |
|---|---|---|---|---|---|
| mt31abp070ik | U | Crochet pour salle de bain, double, en acier inoxydable AISI 304, finition laqué, couleur blanche. (matériau) | 1.000 | 51.02 | 51.02 |
| mo107 | h | Ouvrier professionnel II/OP plombier. (main-d'œuvre) | 0.228 | 23.22 | 5.29 |
| % | % | Coûts directs complémentaires | 2 % | 56.31 | 1.13 |
|  |  | Coûts directs |  |  | 57.44 |
