# Urinoir en porcelaine sanitaire "ROCA"

- Propriété du fichier: CYPE Ingenieros S.A.
- Format: FIEBDC-3/2016
- Logiciel: Générateur de prix de la construction. CYPE Ingenieros, S.A.
- Date: 05/07/2024
- Devise: EUR
- Coûts indirects: 3 %
- Frais généraux: 13 %
- Bénéfice: 6 %
- TVA: 20 %

## T Équipements techniques

### TB Équipements sanitaires

#### TBW WC et urinoirs

**TBW180** U Urinoir en porcelaine sanitaire "ROCA".
Urinoir en porcelaine sanitaire, avec alimentation supérieure visible, modèle Mural "ROCA", couleur Blanco, de 330x460x720 mm, équipé avec robinet angulaire pour urinoir, avec temps de flux ajustable, finition chromé, modèle Instant. Comprend le silicone pour le scellement des joints.
Inclut: Implantation. Mise en place et fixation de l'appareil. Montage de la bonde. Connexion au réseau d'évacuation. Montage de la robinetterie. Connexion au réseau d'eau froide. Contrôle de son bon fonctionnement. Scellement des joints.
Critère pour le métré: Nombre d'unités prévues, selon documentation graphique du Projet.
Critère pour le mémoire: On mesurera le nombre d'unités réellement mises en place selon les spécifications du Projet.

| Code | U | Désignation | Quantité | Prix | Montant |
|---|---|---|---|---|---|
| mt30uar020a | U | Urinoir en porcelaine sanitaire, avec alimentation supérieure visible, modèle Mural "ROCA", couleur Blanco, de 330x460x720 mm, avec manchon, bouchon de nettoyage et jeu de fixation. (matériau) | 1 | 438.2 | 438.200 |
| mt31gmo061a | U | Robinet angulaire pour urinoir, avec temps de flux ajustable, finition chromé, modèle Instant "ROCA", avec raccord chromé et connexions de 1/2" de diamètre. (matériau) | 1 | 70 | 70.000 |
| mt30www005 | U | Cartouche de 300 ml de silicone acide monocomposant, fongicide, pour le scellement des joints en milieux humides. (matériau) | 0.012 | 7.5 | 0.090 |
| mo008 | h | Compagnon professionnel III/CP2 plombier. (main-d'œuvre) | 1.472 | 30.2 | 44.454 |
| % | % | Frais de chantier des unités d'ouvrage | 2 % | 552.744 | 11.055 |
|  |  | Coûts directs |  |  | 563.799 |

Déchets:
- pose: mt30www005 Cartouche de 300 ml de silicone acide monocomposant, fongicide, pour le scellement des joints en milieux humides; facteur de déchet 0.06

## Ressources

**mt30uar020a** U Urinoir en porcelaine sanitaire
Données techniques: Coût énergétique 65.514 MJ; Émission de CO2 58.348 kg
Déchets:
- emballage: re150101 Emballages en papier et en carton. (composant de déchet); quantité 1.494 kg; Code CED 15 01 01; Masse de l'élément 1 kg; Volume 0.001333 m3

**mt31gmo061a** U Robinet angulaire pour urinoir
Données techniques: Coût énergétique 43.964 MJ; Émission de CO2 3.011 kg
Déchets:
- emballage: re150101 Emballages en papier et en carton; quantité 0.072 kg

**mt30www005** U Cartouche de 300 ml de silicone acide monocomposant, fongicide, pour le scellement des joints en milieux humides
Données techniques: Coût énergétique 87.088 MJ; Émission de CO2 3.667 kg; Code CED 17 09 04; Masse de l'élément 0.45 kg; Volume 0.0003 m3
Déchets:
- emballage: re170203 Plastique. (composant de déchet); quantité 0.1 kg; Code CED 17 02 03; Masse de l'élément 1 kg; Volume 0.001667 m3
