# Équipement de protection cathodique, pour réservoir de combustible liquide, enterré, en tôle d'acier

- Propriété du fichier: CYPE Ingenieros S.A.
- Format: FIEBDC-3/2016
- Logiciel: Générateur de prix de la construction. CYPE Ingenieros, S.A.
- Date: 19/03/2022
- Devise: EUR
- Coûts indirects: 3 %
- Frais généraux: 13 %
- Bénéfice: 6 %
- TVA: 20 %

## T Équipements techniques

### TC ECS et chauffage

#### TCQ Combustibles liquides

**TCQ150** U Équipement de protection cathodique, pour réservoir de combustible liquide, enterré, en tôle d'acier.
Équipement de protection cathodique constitué de 46 anodes de sacrifice et câble d'union avec terminaux, pour réservoir de combustible liquide, enterré, en tôle d'acier, avec une capacité de 40000 litres. Comprend la boîte de connexions et le support. Totalement monté, connecté et testé.
Inclut: Implantation. Montage de la protection cathodique. Connexion.
Critère pour le métré: Nombre d'unités prévues, selon documentation graphique du Projet.
Critère pour le mémoire: On mesurera le nombre d'unités réellement exécutées selon les spécifications du Projet.

| Code | U | Désignation | Quantité | Prix | Montant |
|---|---|---|---|---|---|
| mt38dep999l | U | Équipement de protection cathodique constitué de 46 anodes de sacrifice et câble d'union avec terminaux, pour réservoir de combustible liquide, enterré, en tôle d'acier, avec une capacité de 40000 litres. (matériau) | 1 | 1327.93 | 1327.930 |
| mo004 | h | Compagnon professionnel III/CP2 chauffagiste. (main-d'œuvre) | 3.334 | 26.2 | 87.351 |
| mo103 | h | Ouvrier professionnel II/OP chauffagiste. (main-d'œuvre) | 3.334 | 22.5 | 75.015 |
| % | % | Frais de chantier des unités d'ouvrage | 2 % | 1490.296 | 29.806 |
|  |  | Coûts directs |  |  | 1520.102 |
