# Four électrique conventionnel, en acier inoxydable

- Propriété du fichier: CYPE INGENIEROS, S.A.
- Format: FIEBDC-3/2002
- Devise: EUR
- Coûts indirects: 3.00 %
- Frais généraux: 13.00 %
- Bénéfice: 6.00 %
- TVA: 20.00 %

**TDE020** U Four électrique conventionnel, en acier inoxydable.
Four électrique conventionnel, en acier inoxydable. Totalement monté, installé, connecté et testé.
Inclut: Implantation à l'aide d'un plan. Fixation au parement via des éléments d'ancrage. Mise en place de l'appareil. Connexion au réseau électrique.
Critère pour le métré: Nombre d'unités prévues, selon documentation graphique du Projet.
Critère pour le mémoire: On mesurera le nombre d'unités réellement mises en place selon les spécifications du Projet.

| Code | U | Désignation | Quantité | Prix | Montant |
|---|---|---|---|---|---|
| mt32hok010b | U | Four électrique encastrable, conventionnel, en acier inoxydable. Selon NF EN 60335-1. (matériau) | 1.000 | 275.65 | 275.65 |
| mo003 | h | Compagnon professionnel III/CP2 électricien. (main-d'œuvre) | 0.221 | 26.37 | 5.83 |
| mo102 | h | Ouvrier professionnel II/OP électricien. (main-d'œuvre) | 0.221 | 22.62 | 5.00 |
| % | % | Frais de chantier des unités d'ouvrage | 2 % | 286.48 | 5.73 |
|  |  | Coûts directs |  |  | 292.21 |
