# Luminaire encastré type Downlight "LLEDÓ"

- Propriété du fichier: CYPE Ingenieros S.A.
- Format: FIEBDC-3/2016
- Logiciel: Générateur de prix de la construction. CYPE Ingenieros, S.A.
- Date: 28/10/2021
- Devise: EUR
- Coûts indirects: 3 %
- Frais généraux: 13 %
- Bénéfice: 6 %
- TVA: 20 %

## T Équipements techniques

### TE Éclairage

#### TEI Équipements intérieurs

**TEI060** U Luminaire encastré type Downlight "LLEDÓ".
Luminaire circulaire fixe de plafond type Downlight, non réglable, série Advance 90, référence 001516V3 "LLEDÓ", de 11 W, alimentation à 220/240 V et 50-60 Hz, de 97,5 mm de diamètre d'encastrement et 112 mm de hauteur, avec lampe LED non remplaçable LED930, température de couleur 3000 K, optique constitué de réflecteur recouvert avec aluminium vaporisé, finition très brillante, à rendement élevé, faisceau de lumière intensif 29°, arc enjoliveur d'aluminium injecté, finition thermo-émaillée, de couleur blanche, taux d'éblouissement unifié inférieur à 19, indice de reproduction chromatique supérieure à 90, flux lumineux 812 lumens, degré de protection IP54, avec feuillards de fixation. Installation encastrée.
Inclut: Implantation. Montage, connexion et contrôle de son bon fonctionnement.
Critère pour le métré: Nombre d'unités prévues, selon documentation graphique du Projet.
Critère pour le mémoire: On mesurera le nombre d'unités réellement exécutées selon les spécifications du Projet.

| Code | U | Désignation | Quantité | Prix | Montant |
|---|---|---|---|---|---|
| mt34lle010ig | U | Luminaire circulaire fixe de plafond type Downlight, non réglable, série Advance 90, référence 001516V3 "LLEDÓ", de 11 W, alimentation à 220/240 V et 50-60 Hz, de 97,5 mm de diamètre d'encastrement et 112 mm de hauteur, avec lampe LED non remplaçable LED930, température de couleur 3000 K, optique constitué de réflecteur recouvert avec aluminium vaporisé, finition très brillante, à rendement élevé, faisceau de lumière intensif 29°, arc enjoliveur d'aluminium injecté, finition thermo-émaillée, de couleur blanche, taux d'éblouissement unifié inférieur à 19, indice de reproduction chromatique supérieure à 90, flux lumineux 812 lumens, degré de protection IP54, avec feuillards de fixation, à encastrer. (matériau) | 1 | 151.03 | 151.030 |
| mo003 | h | Compagnon professionnel III/CP2 électricien. (main-d'œuvre) | 0.322 | 26.2 | 8.436 |
| mo102 | h | Ouvrier professionnel II/OP électricien. (main-d'œuvre) | 0.322 | 22.5 | 7.245 |
| % | % | Frais de chantier des unités d'ouvrage | 2 % | 166.711 | 3.334 |
|  |  | Coûts directs |  |  | 170.045 |
