# Luminaire suspendu type Downlight

- Propriété du fichier: CYPE Ingenieros S.A.
- Format: FIEBDC-3/2016
- Logiciel: Générateur de prix de la construction. CYPE Ingenieros, S.A.
- Date: 28/11/2022
- Devise: EUR
- Coûts indirects: 3 %
- Frais généraux: 13 %
- Bénéfice: 6 %
- TVA: 20 %

## T Équipements techniques

### TE Éclairage

#### TEI Équipements intérieurs

**TEI090** U Luminaire suspendu type Downlight.
Luminaire industriel suspendu type Downlight, de 490 mm de diamètre et 480 mm de hauteur, pour lampe à vapeur de mercure ellipsoïdale HME de 250 W, avec corps en aluminium extrudé, finition laquée, de couleur bleue, avec équipement d'allumage magnétique; degré de protection IP20; réflecteur en aluminium. Comprend les lampes.
Inclut: Implantation. Montage, connexion et contrôle de son bon fonctionnement.
Critère pour le métré: Nombre d'unités prévues, selon documentation graphique du Projet.
Critère pour le mémoire: On mesurera le nombre d'unités réellement exécutées selon les spécifications du Projet.

| Code | U | Désignation | Quantité | Prix | Montant |
|---|---|---|---|---|---|
| mt34lam150jb | U | Luminaire industriel suspendu type Downlight, de 490 mm de diamètre et 480 mm de hauteur, pour lampe à vapeur de mercure ellipsoïdale HME de 250 W, avec corps en aluminium extrudé, finition laquée, de couleur bleue, avec équipement d'allumage magnétique; degré de protection IP20; réflecteur en aluminium. (matériau) | 1 | 130.59 | 130.590 |
| mt34lvp010d | U | Lampe à vapeur de mercure, 250 W. (matériau) | 1 | 16.23 | 16.230 |
| mo003 | h | Compagnon professionnel III/CP2 électricien. (main-d'œuvre) | 0.215 | 26.62 | 5.723 |
| mo102 | h | Ouvrier professionnel II/OP électricien. (main-d'œuvre) | 0.215 | 22.88 | 4.919 |
| % | % | Frais de chantier des unités d'ouvrage | 2 % | 157.462 | 3.149 |
|  |  | Coûts directs |  |  | 160.611 |

## Ressources

**mt34lam150jb** U Luminaire industriel suspendu type Downlight
Données techniques: Coût énergétique 952.291 MJ; Émission de CO2 65.599 kg
Déchets:
- emballage: re150101 Emballages en papier et en carton. (composant de déchet); quantité 0.146 kg; Code CED 15 01 01; Masse de l'élément 1 kg; Volume 0.001333 m3
- emballage: re170203 Plastique. (composant de déchet); quantité 0.073 kg; Code CED 17 02 03; Masse de l'élément 1 kg; Volume 0.001667 m3
