# Luminaire sur rail pré-câblé "LLEDÓ"

- Propriété du fichier: CYPE Ingenieros S.A.
- Format: FIEBDC-3/2016
- Logiciel: Générateur de prix de la construction. CYPE Ingenieros, S.A.
- Date: 28/10/2021
- Devise: EUR
- Coûts indirects: 3 %
- Frais généraux: 13 %
- Bénéfice: 6 %
- TVA: 20 %

## T Équipements techniques

### TE Éclairage

#### TEI Équipements intérieurs

**TEI270** U Luminaire sur rail pré-câblé "LLEDÓ".
Luminaire en tôle d'acier, finition thermo-émaillée, de couleur blanche, non réglable, série Forum rail pré-câblé, référence 59800158400DWBM "LLEDÓ", de 45 W, alimentation à 220/240 V et 50-60 Hz, de 124,2x1518x96,3 mm, avec lampe LED non remplaçable LED840, température de couleur 4000 K, optique constitué de réflecteur recouvert avec aluminium vaporisé, finition très brillante, à rendement élevé, faisceau de lumière double asymétrique, indice de reproduction chromatique supérieure à 80, flux lumineux 5000 lumens, degré de protection IP20. Installation sur rail pré-câblé.
Inclut: Implantation. Montage, connexion et contrôle de son bon fonctionnement.
Critère pour le métré: Nombre d'unités prévues, selon documentation graphique du Projet.
Critère pour le mémoire: On mesurera le nombre d'unités réellement exécutées selon les spécifications du Projet.
Critère d'évaluation économique: Le prix ne comprend pas le rail pré-câblé.

| Code | U | Désignation | Quantité | Prix | Montant |
|---|---|---|---|---|---|
| mt34lle170dc | U | Luminaire pour rail pré-câblé, en tôle d'acier, finition thermo-émaillée, de couleur blanche, non réglable, série Forum rail pré-câblé, référence 59800158400DWBM "LLEDÓ", de 45 W, alimentation à 220/240 V et 50-60 Hz, de 124,2x1518x96,3 mm, avec lampe LED non remplaçable LED840, température de couleur 4000 K, optique constitué de réflecteur recouvert avec aluminium vaporisé, finition très brillante, à rendement élevé, faisceau de lumière double asymétrique, indice de reproduction chromatique supérieure à 80, flux lumineux 5000 lumens, degré de protection IP20. (matériau) | 1 | 248.83 | 248.830 |
| mo003 | h | Compagnon professionnel III/CP2 électricien. (main-d'œuvre) | 0.161 | 26.2 | 4.218 |
| mo102 | h | Ouvrier professionnel II/OP électricien. (main-d'œuvre) | 0.161 | 22.5 | 3.623 |
| % | % | Frais de chantier des unités d'ouvrage | 2 % | 256.671 | 5.133 |
|  |  | Coûts directs |  |  | 261.804 |
