# Luminaire antidéflagrant avec lampe LED, pour garage

- Propriété du fichier: CYPE Ingenieros S.A.
- Format: FIEBDC-3/2016
- Logiciel: Générateur de prix de la construction. CYPE Ingenieros, S.A.
- Date: 13/06/2024
- Devise: EUR
- Coûts indirects: 3 %
- Frais généraux: 13 %
- Bénéfice: 6 %
- TVA: 20 %

## T Équipements techniques

### TE Éclairage

#### TEI Équipements intérieurs

**TEI040** U Luminaire antidéflagrant avec lampe LED, pour garage.
Luminaire résistant aux explosions, pour zone 2/22, avec degrés de protection IP68 et IK10, de de 727 mm de longueur et 83 mm de diamètre mm, de 13 W, alimentation à 220/240 V et 50-60 Hz, avec 1 lampe LED, température de couleur 3000 K, taux d'éblouissement unifié inférieur à 19, indice de reproduction chromatique supérieure à 80, flux lumineux 1490 lumens, diffuseur en polycarbonate opalin avec résistance aux rayons UV, corps en aluminium et couvercles en ABS. Installation sur la surface du plafond dans un garage.
Inclut: Implantation. Montage, connexion et contrôle de son bon fonctionnement.
Critère pour le métré: Nombre d'unités prévues, selon documentation graphique du Projet.
Critère pour le mémoire: On mesurera le nombre d'unités réellement exécutées selon les spécifications du Projet.

| Code | U | Désignation | Quantité | Prix | Montant |
|---|---|---|---|---|---|
| mt34lgg110a | U | Luminaire résistant aux explosions, pour zone 2/22, avec degrés de protection IP68 et IK10, de de 727 mm de longueur et 83 mm de diamètre mm, de 13 W, alimentation à 220/240 V et 50-60 Hz, avec 1 lampe LED, température de couleur 3000 K, taux d'éblouissement unifié inférieur à 19, indice de reproduction chromatique supérieure à 80, flux lumineux 1490 lumens, diffuseur en polycarbonate opalin avec résistance aux rayons UV, corps en aluminium et couvercles en ABS, avec brides de fixation en acier zingué. (matériau) | 1 | 293.33 | 293.330 |
| mo003 | h | Compagnon professionnel III/CP2 électricien. (main-d'œuvre) | 0.279 | 30.2 | 8.426 |
| mo102 | h | Ouvrier professionnel II/OP électricien. (main-d'œuvre) | 0.279 | 25.99 | 7.251 |
| % | % | Frais de chantier des unités d'ouvrage | 2 % | 309.007 | 6.180 |
|  |  | Coûts directs |  |  | 315.187 |
