# Casquette d'ABS

- Propriété du fichier: CYPE INGENIEROS, S.A.
- Format: FIEBDC-3/2002
- Devise: EUR
- Coûts indirects: 3.00 %
- Frais généraux: 13.00 %
- Bénéfice: 6.00 %
- TVA: 20.00 %

**TVM180** U Casquette d'ABS, pour conduit de sortie de 125 mm de diamètre extérieur, finition lisse, couleur marron, avec maille de protection, bavette en plomb de 500x500 mm et fût de raccordement au conduit avec joint.
Casquette d'ABS, pour conduit de sortie de 125 mm de diamètre extérieur, finition lisse, couleur marron, avec maille de protection, bavette en plomb de 500x500 mm et fût de raccordement au conduit avec joint.
Inclut: Implantation. Mise en place.
Critère pour le métré: Nombre d'unités prévues, selon documentation graphique du Projet.
Critère pour le mémoire: On mesurera le nombre d'unités réellement exécutées selon les spécifications du Projet.

| Code | U | Désignation | Quantité | Prix | Montant |
|---|---|---|---|---|---|
| mt42cvc120b | U | Casquette d'ABS, pour conduit de sortie de 125 mm de diamètre extérieur, finition lisse, couleur marron, avec maille de protection, bavette en plomb de 500x500 mm et fût de raccordement au conduit avec joint. (matériau) | 1.000 | 67.87 | 67.87 |
| mo020 | h | Compagnon professionnel III/CP2 construction. (main-d'œuvre) | 0.162 | 25.52 | 4.13 |
| mo112 | h | Ouvrier d'exécution I/OE2 construction. (main-d'œuvre) | 0.081 | 22.03 | 1.78 |
| % | % | Frais de chantier des unités d'ouvrage | 2 % | 73.78 | 1.48 |
|  |  | Coûts directs |  |  | 75.26 |
