# Regard en béton massif, coulé "in situ"

- Propriété du fichier: CYPE INGENIEROS, S.A.
- Format: FIEBDC-3/2002
- Devise: EUR
- Coûts indirects: 3.00 %
- Frais généraux: 13.00 %
- Bénéfice: 6.00 %
- TVA: 20.00 %

## A VRD et aménagements extérieurs

### AA Assainissement

#### AAB Regards

**AAB010** U Regard en béton massif, coulé "in situ".
Regard siphoïde enterré, en béton massif, coulé "in situ" C30/37 (X0(F); D20; S2; Cl 0,4), de dimensions intérieures 50x50x50 cm, sur dallage en béton massif de 15 cm d'épaisseur, avec siphon constitué d'un coude de 87°30' en PVC long, fermé supérieurement avec cadre et couvercle en fonte classe B-125 selon NF EN 124. Comprend le moule réutilisable en tôle métallique amortissable en 20 utilisations.
Critère d'évaluation économique: Le prix ne comprend ni l'excavation ni le remblai de l'arrière.
Inclut: Implantation. Coulage et compactage du béton pour la réalisation du dallage. Mise en place du moule réutilisable. Coulage et compactage du béton pour former le regard. Retrait du moule. Connexion des collecteurs au regard. Mise en place du coude en PVC. Mise en place du couvercle et des accessoires. Contrôle de son bon fonctionnement.
Critère pour le métré: Nombre d'unités prévues, selon documentation graphique du Projet.
Critère pour le mémoire: On mesurera le nombre d'unités réellement exécutées selon les spécifications du Projet.

| Code | U | Désignation | Quantité | Prix | Montant |
|---|---|---|---|---|---|
| mt10hmf030B | m³ | Béton massif C30/37 (X0(F); D20; S2; Cl 0,4), prêt à l'emploi, selon NF EN 206. (matériau) | 0.245 | 115.43 | 28.28 |
| mt11ppl030a | U | Coude 87°30' en PVC lisse, D=125 mm. (matériau) | 1.000 | 8.21 | 8.21 |
| mt08epr030b | U | Moule réutilisable pour la réalisation de regards de section carrée de 50x50x50 cm, de tôle métallique, y compris accessoires de montage. (matériau) | 0.050 | 228.57 | 11.43 |
| mt11tfa010b | U | Cadre et tampon en fonte, 50x50 cm, pour regard à tampon amovible, classe B-125 selon NF EN 124. (matériau) | 1.000 | 39.90 | 39.90 |
| au00auh040 |  | Vibreur de béton, électrique. | 1.000 | 0.00 | 0.00 |
| mo020 | h | Compagnon professionnel III/CP2 construction. (main-d'œuvre) | 0.949 | 29.25 | 27.76 |
| mo113 | h | Ouvrier d'exécution I/OE1 construction. (main-d'œuvre) | 0.684 | 24.51 | 16.76 |
| % | % | Frais de chantier des unités d'ouvrage | 2 % | 132.34 | 2.65 |
|  |  | Coûts directs |  |  | 134.99 |
