# Marquage et signalisation de pistes sportives intérieures, avec peinture de polyuréthane

- Propriété du fichier: CYPE INGENIEROS, S.A.
- Format: FIEBDC-3/2002
- Devise: EUR
- Coûts indirects: 3.00 %
- Frais généraux: 13.00 %
- Bénéfice: 6.00 %
- TVA: 20.00 %

## A VRD et aménagements extérieurs

### AF Pistes sportives

#### AFP Peintures

**AFP060** U Marquage et signalisation de pistes sportives intérieures, avec peinture de polyuréthane.
Marquage et signalisation de terrain de volley, sur revêtement sportif indoor multicouche, avec lignes de 5 cm de largeur, continues ou discontinues, par application à la brosse ou au rouleau de peinture en polyuréthane, élastique, bicomposant, finition satinée semi-brillante, couleur verte, selon les normes fédératives.
Inclut: Préparation de la surface. Réalisation du marquage.
Critère pour le métré: Nombre d'unités prévues, selon documentation graphique du Projet.
Critère pour le mémoire: On mesurera le nombre d'unités réellement exécutées selon les spécifications du Projet.

| Code | U | Désignation | Quantité | Prix | Montant |
|---|---|---|---|---|---|
| mt27ppc020h | kg | Peinture en polyuréthane, élastique, bicomposant, finition satinée semi-brillante, couleur verte, résistant aux rayons UV, aux intempéries et à l'abrasion. (matériau) | 5.000 | 75.25 | 376.25 |
| mt27wav020a | m | Ruban adhésif de masquage, de 25 mm de largeur. (matériau) | 200.000 | 0.10 | 20.00 |
| mo038 | h | Compagnon professionnel III/CP2 peintre. (main-d'œuvre) | 6.000 | 29.25 | 175.50 |
| mo076 | h | Ouvrier professionnel II/OP peintre. (main-d'œuvre) | 6.000 | 26.02 | 156.12 |
| % | % | Frais de chantier des unités d'ouvrage | 2 % | 727.87 | 14.56 |
|  |  | Coûts directs |  |  | 742.43 |
