# Démontage d'une enseigne pendante

- Propriété du fichier: CYPE INGENIEROS, S.A.
- Format: FIEBDC-3/2002
- Devise: EUR
- Coûts indirects: 3.00 %
- Frais généraux: 13.00 %
- Bénéfice: 6.00 %
- TVA: 20.00 %

## A VRD et aménagements extérieurs

### AV Espaces verts et mobilier urbain

#### AVD Démolition

**AVD040** U Démontage d'une enseigne pendante.
Démontage d'enseigne lumineuse pendante de plus de 6 m² de surface, située en façade, avec des moyens manuels, sans détériorer les éléments constructifs auxquels elle est fixée, et chargement manuel dans le camion ou la benne.
Critère d'évaluation économique: Le prix comprend le démontage des accessoires et des éléments de fixation.
Inclut: Démontage de l'élément. Retrait et stockage du matériau démonté. Nettoyage des restes d'ouvrage. Chargement manuel du matériau démonté et des restes d'ouvrage dans le camion ou la benne.
Critère pour le métré: Nombre d'unités prévues, selon documentation graphique du Projet.
Critère pour le mémoire: On mesurera le nombre d'unités réellement démontées selon les spécifications du Projet.

| Code | U | Désignation | Quantité | Prix | Montant |
|---|---|---|---|---|---|
| mo003 | h | Compagnon professionnel III/CP2 électricien. (main-d'œuvre) | 2.268 | 30.20 | 68.49 |
| mo020 | h | Compagnon professionnel III/CP2 construction. (main-d'œuvre) | 2.268 | 29.25 | 66.34 |
| mo113 | h | Ouvrier d'exécution I/OE1 construction. (main-d'œuvre) | 1.260 | 24.51 | 30.88 |
| % | % | Frais de chantier des unités d'ouvrage | 2 % | 165.71 | 3.31 |
|  |  | Coûts directs |  |  | 169.02 |
